# Pavimento de lajetas de pedra natural assentes com argamassa

- Propriedade do ficheiro: CYPE Ingenieros S.A.
- Formato: FIEBDC-3/2016
- Programa: Gerador de preços para construção civil. CYPE Ingenieros, S.A.
- Data: 20/04/2024
- Âmbito geográfico: Moçambique
- Moeda: MZN
- Custos indirectos: 3 %
- IVA: 17 %

## U Infra-estruturas no logradouro

### UX Pavimentos

#### UXP De pedra natural

**UXP010** m² Pavimento de lajetas de pedra natural assentes com argamassa.
Fornecimento e colocação de pavimento para uso exterior em áreas pedonais e ruas residenciais, de lajetas de peças regulares de granito Branco Berrocal, de 60x40x4 cm, acabamento flamejado da superfície à vista, cantos serrados, assentes sobre camada de 2 cm de argamassa de cimento M-10; dispondo de juntas com largura igual ou superior a 1 mm, para o seu posterior enchimento com leitada de cimento 1/2 CEM II/B-L 32,5 R, colorida com a mesma tonalidade das peças. Inclusive juntas de dilatação e juntas estruturais, cortes a realizar para os ajustes aos bordos do confinamento ou às aberturas existentes no pavimento, limpeza do pavimento e das juntas.
Inclui: Implantação de mestras e níveis. Descarga e compactação da base de betão. Espalhamento da camada de argamassa. Humedecimento das peças a colocar. Colocação individual, com maceta, das peças. Formação de juntas e encontros. Limpeza do pavimento e das juntas. Preparação e espalhamento da leitada líquida para enchimento de juntas. Limpeza final com água, sem eliminar o material de enchimento das juntas.
Critério de medição de projecto: Superfície medida em projecção horizontal, segundo documentação gráfica de Projecto. Não se tiveram em conta os desperdícios como factor de influência para incrementar a medição, uma vez que na composição foi considerada uma percentagem de rupturas geral.
Critério de medição de obra: Medir-se-á, em projecção horizontal, a superfície realmente executada segundo especificações de Projecto.

| Código | Un | Descrição | Rendimento | Preço | Importância |
|---|---|---|---|---|---|
| mt10hmf020Pa | m³ | Betão simples C20/25 (X0(P); D25; S2; Cl 1,0), fabricado em central, segundo NP EN 206. (material) | 0.15 | 4337.61 | 650.642 |
| mt09mor010e | m³ | Argamassa de cimento CEM II/B-L 32,5 N tipo M-10, confeccionada em obra com 320 kg/m³ de cimento e uma proporção em volume 1/4. (material) | 0.02 | 6072.14 | 121.443 |
| mt18bpn015aaa | m² | Ladrilho de granito Branco Berrocal, de 60x40x4 cm, acabamento flamejado da superfície à vista, cantos serrados, segundo NP EN 1341. (material) | 1.05 | 4669.23 | 4902.692 |
| mt09lec020a | m³ | Leitada de cimento CEM II/B-L 32,5 N 1/2. (material) | 0.001 | 5953.7 | 5.954 |
| mq06vib020 | h | Régua vibradora de 3 m. (equipamento) | 0.078 | 185.4 | 14.461 |
| mo041 | h | Oficial de 1ª construção de obra civil. (mão de obra) | 0.618 | 132.85 | 82.101 |
| mo087 | h | Ajudante de construção de obra civil. (mão de obra) | 0.954 | 99.31 | 94.742 |
| % | % | Custos directos complementares | 2 % | 5872.035 | 117.441 |
|  |  | Custos directos |  |  | 5989.476 |

Resíduos:
- colocação: mt10hmf020Pa Betão simples C20/25 (X0(P); D25; S2; Cl 1,0), fabricado em central, segundo NP EN 206; factor de resíduo 0.00137808
- colocação: mt09mor010e; factor de resíduo 0.0036
- colocação: mt18bpn015aaa; factor de resíduo 0.0281561
- colocação: mt09lec020a Leitada de cimento CEM II/B-L 32,5 N 1/2; factor de resíduo 0.0036

## Recursos

**mt10hmf020Pa** m³ Betão simples C20/25 (X0(P); D25; S2; Cl 1,0), fabricado em central, segundo NP EN 206
Dados técnicos: Custo energético 1840.000 MJ; Emissão de CO2 230.000 kg; Código LER 17 01 01; Massa do elemento 2300 kg; Volume 1.533333 m3

**mt09mor010e** m³ Argamassa de cimento CEM II/B-L 32,5 N tipo M-10
Dados técnicos: Custo energético 3724.000 MJ; Emissão de CO2 323.000 kg; Código LER 17 01 01; Massa do elemento 1900 kg; Volume 1.266667 m3

**mt18bpn015aaa** m² Ladrilho de granito Branco Berrocal
Dados técnicos: Custo energético 444.616 MJ; Emissão de CO2 12.529 kg; Código LER 01 04 13; Massa do elemento 104 kg; Volume 0.069333 m3
Resíduos:
- embalagem: re170201 Madeira. (componente de resíduo); rendimento 0.033 kg; Código LER 17 02 01; Massa do elemento 1 kg; Volume 0.000909 m3
- embalagem: re170203 Plástico. (componente de resíduo); rendimento 0.023 kg; Código LER 17 02 03; Massa do elemento 1 kg; Volume 0.001667 m3

**mt09lec020a** m³ Leitada de cimento CEM II/B-L 32,5 N 1/2
Dados técnicos: Custo energético 3724.000 MJ; Emissão de CO2 323.000 kg; Código LER 17 01 01; Massa do elemento 1900 kg; Volume 1.266667 m3
