# Reparação de pavimento em áreas públicas, com argamassa à base de cimento

- Propriedade do ficheiro: CYPE Ingenieros S.A.
- Formato: FIEBDC-3/2016
- Programa: Gerador de preços para construção civil. CYPE Ingenieros, S.A.
- Data: 31/10/2024
- Âmbito geográfico: Moçambique
- Moeda: MZN
- Custos indirectos: 3 %
- IVA: 17 %

## U Infra-estruturas no logradouro

### UY Reparações

#### UYP Áreas públicas

**UYP010** m² Reparação de pavimento em áreas públicas, com argamassa à base de cimento.
Reparação de pavimento em áreas públicas, de superfície horizontal, com argamassa fluida, de presa rápida, cor preto, com uma resistência à compressão aos 28 dias maior ou igual a 55 N/mm² e um módulo de elasticidade maior ou igual a 25000 N/mm², classe R4, tipo CC, segundo NP EN 1504-3, Euroclasse A1 de reacção ao fogo, segundo NP EN 13501-1, aplicada manualmente, em camada de 50 mm de espessura média.
Inclui: Humedecimento da superfície suporte. Preparação da mistura. Aplicação do produto. Cura.
Critério de medição de projecto: Superfície medida segundo documentação gráfica de Projecto.
Critério de medição de obra: Medir-se-á a superfície realmente executada segundo especificações de Projecto.

| Código | Un | Descrição | Rendimento | Preço | Importância |
|---|---|---|---|---|---|
| mt09rem090k | kg | Argamassa fluida, de presa rápida, cor preto, com uma resistência à compressão aos 28 dias maior ou igual a 55 N/mm² e um módulo de elasticidade maior ou igual a 25000 N/mm², classe R4, tipo CC, segundo NP EN 1504-3, Euroclasse A1 de reacção ao fogo, segundo NP EN 13501-1. (material) | 100 | 52.93 | 5293.000 |
| mt08aaa010a | m³ | Água. (material) | 0.01 | 68.61 | 0.686 |
| mo041 | h | Oficial de 1ª construção de obra civil. (mão de obra) | 0.702 | 134.36 | 94.321 |
| mo087 | h | Ajudante de construção de obra civil. (mão de obra) | 0.702 | 100.44 | 70.509 |
| % | % | Custos directos complementares | 2 % | 5458.516 | 109.170 |
|  |  | Custos directos |  |  | 5567.686 |

Resíduos:
- colocação: mt09rem090k; factor de resíduo 0.0063

## Recursos

**mt09rem090k** kg Argamassa fluida
Dados técnicos: Custo energético 7.294 MJ; Emissão de CO2 0.494 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg
