# Ensaio de argamassa endurecida

- Propriedade do ficheiro: CYPE Ingenieros S.A.
- Formato: FIEBDC-3/2016
- Programa: Gerador de preços para construção civil. CYPE Ingenieros, S.A.
- Data: 20/04/2024
- Âmbito geográfico: Moçambique
- Moeda: MZN
- Custos indirectos: 3 %
- IVA: 17 %

## X Controlo de qualidade e ensaios

### XA Argamassas, gessos, cales, escaiolas e cimentos

#### XAM Argamassa

**XAM020** Ud Ensaio de argamassa endurecida.
Ensaios a realizar em laboratório acreditado na área técnica correspondente, sobre uma amostra de argamassa, recolhida em obra segundo EN 1015-2, para a determinação das seguintes características: porosidade, densidade real e densidade aparente. Incluindo deslocamento à obra e relatório de resultados.
Inclui: Deslocamento à obra. Recolha de amostras. Realização dos ensaios. Redacção de relatório dos resultados dos ensaios realizados.
Critério de medição de projecto: Ensaio a realizar, segundo documentação do Plano de controlo de qualidade.

| Código | Un | Descrição | Rendimento | Preço | Importância |
|---|---|---|---|---|---|
| mt49des010 | Ud | Repercussão por deslocamento à obra para a recolha de amostras. (material) | 1 | 70.32 | 70.320 |
| mt49moc020 | Ud | Recolha em obra de amostras de argamassa de cimento, cujo peso não exceda 50 kg, segundo EN 1015-2. (material) | 1 | 3042.5 | 3042.500 |
| mt49moc060 | Ud | Ensaio para determinar a porosidade e densidade real e aparente de uma argamassa de cimento. (material) | 1 | 6546.8 | 6546.800 |
| mt49moc120 | Ud | Relatório de resultados dos ensaios realizados sobre uma amostra de argamassa de cimento. (material) | 1 | 9127.51 | 9127.510 |
| % | % | Custos directos complementares | 2 % | 18787.130 | 375.743 |
|  |  | Custos directos |  |  | 19162.873 |
