# Ensaio de leitada betuminosa

- Propriedade do ficheiro: CYPE Ingenieros S.A.
- Formato: FIEBDC-3/2016
- Programa: Gerador de preços para construção civil. CYPE Ingenieros, S.A.
- Data: 31/10/2024
- Âmbito geográfico: Moçambique
- Moeda: MZN
- Custos indirectos: 3 %
- IVA: 17 %

## X Controlo de qualidade e ensaios

### XH Materiais betuminosos

#### XHB Misturas betuminosas

**XHB020** Ud Ensaio de leitada betuminosa.
Ensaios a realizar em laboratório acreditado na área técnica correspondente, sobre uma amostra de leitada betuminosa, recolhida em obra, para a determinação das seguintes características: par de torção. Incluindo deslocamento à obra, recolha de amostra e relatório de resultados.
Inclui: Deslocamento à obra. Recolha de amostras. Realização dos ensaios. Redacção de relatório dos resultados dos ensaios realizados.
Critério de medição de projecto: Ensaio a realizar, segundo documentação do Plano de controlo de qualidade.

| Código | Un | Descrição | Rendimento | Preço | Importância |
|---|---|---|---|---|---|
| mt49des010 | Ud | Repercussão por deslocamento à obra para a recolha de amostras. (material) | 1 | 71.38 | 71.380 |
| mt49lbi005 | Ud | Recolha de uma amostra de leitada betuminosa. (material) | 1 | 2409.23 | 2409.230 |
| mt49lbi020 | Ud | Ensaio para determinar o par de torção de uma amostra de leitada betuminosa. (material) | 1 | 9636.91 | 9636.910 |
| mt49lbi120 | Ud | Relatório de resultados dos ensaios realizados sobre uma amostra de leitada betuminosa. (material) | 1 | 9265.55 | 9265.550 |
| % | % | Custos directos complementares | 2 % | 21383.070 | 427.661 |
|  |  | Custos directos |  |  | 21810.731 |
