# Ensaio de tijolos face à vista

- Propriedade do ficheiro: CYPE Ingenieros S.A.
- Formato: FIEBDC-3/2016
- Programa: Gerador de preços para construção civil. CYPE Ingenieros, S.A.
- Data: 20/04/2024
- Âmbito geográfico: Moçambique
- Moeda: MZN
- Custos indirectos: 3 %
- IVA: 17 %

## X Controlo de qualidade e ensaios

### XL Materiais cerâmicos

#### XLL Tijolos

**XLL020** Ud Ensaio de tijolos face à vista.
Ensaios a realizar em laboratório acreditado na área técnica correspondente, sobre uma amostra de tijolo cerâmico face à vista, recolhida em obra, para a determinação das seguintes características: tolerância dimensional, forma e aspecto segundo NP EN 772-16. Incluindo deslocamento à obra e relatório de resultados.
Inclui: Deslocamento à obra. Recolha de amostras. Realização dos ensaios. Redacção de relatório dos resultados dos ensaios realizados.
Critério de medição de projecto: Ensaio a realizar, segundo documentação do Plano de controlo de qualidade.

| Código | Un | Descrição | Rendimento | Preço | Importância |
|---|---|---|---|---|---|
| mt49des010 | Ud | Repercussão por deslocamento à obra para a recolha de amostras. (material) | 1 | 70.32 | 70.320 |
| mt49lch020 | Ud | Recolha em obra de amostras de tijolos cerâmicos, cujo peso não exceda 50 kg. (material) | 1 | 2918.03 | 2918.030 |
| mt49lch090 | Ud | Ensaio para determinar a tolerância dimensional, forma e aspecto de uma amostra de tijolos cerâmicos, segundo NP EN 772-16. (material) | 1 | 9450.58 | 9450.580 |
| mt49lch030 | Ud | Relatório de resultados dos ensaios realizados sobre uma amostra de tijolos cerâmicos. (material) | 1 | 9127.51 | 9127.510 |
| % | % | Custos directos complementares | 2 % | 21566.440 | 431.329 |
|  |  | Custos directos |  |  | 21997.769 |
