# Ensaio de telhas cerâmicas

- Propriedade do ficheiro: CYPE Ingenieros S.A.
- Formato: FIEBDC-3/2016
- Programa: Gerador de preços para construção civil. CYPE Ingenieros, S.A.
- Data: 20/04/2024
- Âmbito geográfico: Moçambique
- Moeda: MZN
- Custos indirectos: 3 %
- IVA: 17 %

## X Controlo de qualidade e ensaios

### XL Materiais cerâmicos

#### XLT Telhas

**XLT010** Ud Ensaio de telhas cerâmicas.
Ensaios a realizar em laboratório acreditado na área técnica correspondente, sobre uma amostra de telha cerâmica, recolhida em obra, para a determinação das seguintes características: características geométricas e defeitos estruturais segundo NP EN 1024, inclusões calcárias, resistência ao impacto, resistência ao gelo segundo NP EN 539-2. Incluindo deslocamento à obra e relatório de resultados.
Inclui: Deslocamento à obra. Recolha de amostras. Realização dos ensaios. Redacção de relatório dos resultados dos ensaios realizados.
Critério de medição de projecto: Ensaio a realizar, segundo documentação do Plano de controlo de qualidade.

| Código | Un | Descrição | Rendimento | Preço | Importância |
|---|---|---|---|---|---|
| mt49des010 | Ud | Repercussão por deslocamento à obra para a recolha de amostras. (material) | 1 | 70.32 | 70.320 |
| mt49tac020 | Ud | Recolha em obra de amostras de telhas cerâmicas, cujo peso não exceda 50 kg. (material) | 1 | 2820.16 | 2820.160 |
| mt49tac070 | Ud | Ensaio para determinar as características geométricas e defeitos estruturais de uma amostra de telhas cerâmicas, segundo NP EN 1024. (material) | 1 | 9450.58 | 9450.580 |
| mt49tac090 | Ud | Ensaio para determinar as inclusões calcárias de uma amostra de telhas cerâmicas. (material) | 1 | 9422.08 | 9422.080 |
| mt49tac060 | Ud | Ensaio para determinar a resistência ao impacto de uma amostra de telhas cerâmicas. (material) | 1 | 4499.14 | 4499.140 |
| mt49tac080 | Ud | Ensaio para determinar a resistência ao gelo de uma amostra de telhas cerâmicas, segundo NP EN 539-2. (material) | 1 | 23609.35 | 23609.350 |
| mt49tac030 | Ud | Relatório de resultados dos ensaios realizados sobre uma amostra de telhas cerâmicas. (material) | 1 | 8463.33 | 8463.330 |
| % | % | Custos directos complementares | 2 % | 58334.960 | 1166.699 |
|  |  | Custos directos |  |  | 59501.659 |
