# Estrado de madeira para protecção de abertura horizontal de ascensor

- Propriedade do ficheiro: CYPE Ingenieros S.A.
- Formato: FIEBDC-3/2016
- Programa: Gerador de preços para construção civil. CYPE Ingenieros, S.A.
- Data: 20/04/2024
- Âmbito geográfico: Moçambique
- Moeda: MZN
- Custos indirectos: 3 %
- IVA: 17 %

## Y Segurança e saúde

### YC Sistemas de protecção colectiva

#### YCH Protecção de aberturas horizontais em estruturas

**YCH035** Ud Estrado de madeira para protecção de abertura horizontal de ascensor.
Protecção de abertura horizontal de laje, para passagem de ascensor de 2x1,9 m através de pranchões de madeira de pinho de 25x7,5 cm, colocados uns junto aos outros até cobrir a totalidade da abertura, unidos a um toro de madeira de 10 a 12 cm de diâmetro através de pregos, ficando o conjunto com a suficiente resistência para suportar os esforços aos que vai ser submetido e fixado à laje com pregos de cabeça chata de aço de modo que se impeça o seu movimento horizontal. Amortizável em 4 utilizações.
Critério de medição de projecto: Número de unidades previstas, segundo Plano de Segurança e Saúde.
Critério de medição de obra: Medir-se-á o número de unidades realmente colocadas segundo especificações do Plano de Segurança e Saúde.

| Código | Un | Descrição | Rendimento | Preço | Importância |
|---|---|---|---|---|---|
| mt50spv030a | m | Toro de madeira, de 10 a 12 cm de diâmetro. (material) | 0.8 | 429.64 | 343.712 |
| mt50spa050o | m³ | Pranchão de madeira de pinho, dimensões 25x7,5 cm. (material) | 0.078 | 41732.3 | 3255.119 |
| mt50sph020 | kg | Pregos de cabeça chata de aço de 20x100 mm. (material) | 1.012 | 114.93 | 116.309 |
| mo119 | h | Oficial de 1ª Segurança e Saúde. (mão de obra) | 0.734 | 132.85 | 97.512 |
| mo120 | h | Operário Segurança e Saúde. (mão de obra) | 0.734 | 95.68 | 70.229 |
| % | % | Custos directos complementares | 2 % | 3882.881 | 77.658 |
|  |  | Custos directos |  |  | 3960.539 |

Resíduos:
- colocação: mt50spv030a Toro de madeira, de 10 a 12 cm de diâmetro; factor de resíduo 0.0119714
- colocação: mt50spa050o Pranchão de madeira de pinho, dimensões 25x7,5 cm; factor de resíduo 1
- colocação: mt50sph020 Pregos de cabeça chata de aço de 20x100 mm; factor de resíduo 0.010598

## Recursos

**mt50spv030a** m Toro de madeira, de 10 a 12 cm de diâmetro
Dados técnicos: Custo energético 403.098 MJ; Emissão de CO2 -12.270 kg; Código LER 17 02 01; Massa do elemento 6.498 kg; Volume 0.005907 m3
Resíduos:
- embalagem: re170203 Plástico. (componente de resíduo); rendimento 0.002 kg; Código LER 17 02 03; Massa do elemento 1 kg; Volume 0.001667 m3

**mt50spa050o** m³ Pranchão de madeira de pinho, dimensões 25x7,5 cm
Dados técnicos: Custo energético 78108.000 MJ; Emissão de CO2 -1069.500 kg; Código LER 17 02 01; Massa do elemento 575 kg; Volume 0.522727 m3

**mt50sph020** kg Pregos de cabeça chata de aço de 20x100 mm
Dados técnicos: Custo energético 9.830 MJ; Emissão de CO2 0.510 kg; Código LER 17 04 05; Massa do elemento 1 kg; Volume 0.000476 m3
