# Rede de protecção sob laje com sistema de cofragem parcial

- Propriedade do ficheiro: CYPE Ingenieros S.A.
- Formato: FIEBDC-3/2016
- Programa: Gerador de preços para construção civil. CYPE Ingenieros, S.A.
- Data: 20/04/2024
- Âmbito geográfico: Moçambique
- Moeda: MZN
- Custos indirectos: 3 %
- IVA: 17 %

## Y Segurança e saúde

### YC Sistemas de protecção colectiva

#### YCI Protecção durante a execução de lajes

**YCI020** m² Rede de protecção sob laje com sistema de cofragem parcial.
Rede de protecção de poliamida de alta tenacidade, cor branca, de 100x100 mm de passagem, com corda de rede de calibre 3 mm, para colocar tensionada e ao mesmo nível de trabalho, sob laje aligeirada com sistema de cofragem parcial, fixada às vigotas cada 100 cm com cavilhas de aço.
Critério de medição de projecto: Superfície medida segundo Plano de Segurança e Saúde.
Critério de medição de obra: Será medida a superfície realmente montada segundo especificações do Plano de Segurança e Saúde.

| Código | Un | Descrição | Rendimento | Preço | Importância |
|---|---|---|---|---|---|
| mt50sph040a | m² | Rede horizontal de protecção, para lajes aligeiradas, de malha de poliamida de alta tenacidade, cor branca, de 100x100 mm de passagem. Corda de rede de diâmetro 3 mm. Configuração da rede em losango. (material) | 1 | 67.05 | 67.050 |
| mt50sph050 | Ud | Cavilha de aço. (material) | 4 | 43.78 | 175.120 |
| mo119 | h | Oficial de 1ª Segurança e Saúde. (mão de obra) | 0.161 | 132.85 | 21.389 |
| mo120 | h | Operário Segurança e Saúde. (mão de obra) | 0.161 | 95.68 | 15.404 |
| % | % | Custos directos complementares | 2 % | 278.963 | 5.579 |
|  |  | Custos directos |  |  | 284.542 |

Resíduos:
- colocação: mt50sph040a; factor de resíduo 1

## Recursos

**mt50sph040a** m² Rede horizontal de protecção
Dados técnicos: Custo energético 34.199 MJ; Emissão de CO2 1.698 kg; Código LER 17 02 03; Massa do elemento 0.329 kg; Volume 0.000548 m3
Resíduos:
- embalagem: re170203 Plástico. (componente de resíduo); rendimento 0.024 kg; Código LER 17 02 03; Massa do elemento 1 kg; Volume 0.001667 m3
