# Exame médico anual

- Propriedade do ficheiro: CYPE Ingenieros S.A.
- Formato: FIEBDC-3/2016
- Programa: Gerador de preços para construção civil. CYPE Ingenieros, S.A.
- Data: 20/04/2024
- Âmbito geográfico: Moçambique
- Moeda: MZN
- Custos indirectos: 3 %
- IVA: 17 %

## Y Segurança e saúde

### YM Medicina preventiva e primeiros socorros

#### YMR Inspecções médicas

**YMR010** Ud Exame médico anual.
Exame médico obrigatório anual ao trabalhador.
Critérios considerados na determinação do preço da unidade de obra: O preço inclui a perda de horas de trabalho por parte do trabalhador da empresa, devido ao deslocamento do centro de trabalho ao Centro Médico (Seguro de Acidentes) para realizar o pertinente reconhecimento médico.
Critério de medição de projecto: Número de unidades previstas, segundo Plano de Segurança e Saúde.
Critério de medição de obra: Será medido o número de unidades realmente realizadas segundo especificações do Plano de Segurança e Saúde.

| Código | Un | Descrição | Rendimento | Preço | Importância |
|---|---|---|---|---|---|
| mt50man010 | Ud | Reconhecimento médico obrigatório anual ao trabalhador. (material) | 1 | 13983.74 | 13983.740 |
| % | % | Custos directos complementares | 2 % | 13983.740 | 279.675 |
|  |  | Custos directos |  |  | 14263.415 |
