# Ramal de ligação provisório à instalação provisória pré-fabricada de obra

- Propriedade do ficheiro: CYPE Ingenieros S.A.
- Formato: FIEBDC-3/2016
- Programa: Gerador de preços para construção civil. CYPE Ingenieros, S.A.
- Data: 20/04/2024
- Âmbito geográfico: Moçambique
- Moeda: MZN
- Custos indirectos: 3 %
- IVA: 17 %

## Y Segurança e saúde

### YP Instalações provisórias de higiene e bem-estar

#### YPA Ligações às instalações provisórias pré-fabricadas

**YPA010** Ud Ramal de ligação provisório à instalação provisória pré-fabricada de obra.
Ramal de ligação provisório de abastecimento de água enterrada à instalação provisória pré-fabricada de obra. Inclusive ligação à rede provisória de obra, até uma distância máxima de 8 m.
Inclui: Escavação manual das valas e remoção de terras soltas do fundo. Implantação do traçado do ramal de ligação. Disposição de tubagem. Descarga da areia no fundo da vala. Colocação da tubagem. Montagem, ligação e verificação do seu correcto funcionamento. Reposição do pavimento com betão simples. Desmontagem do conjunto.
Critério de medição de projecto: Número de unidades previstas, segundo Plano de Segurança e Saúde.
Critério de medição de obra: Medir-se-á o número de unidades realmente executadas segundo especificações do Plano de Segurança e Saúde.

| Código | Un | Descrição | Rendimento | Preço | Importância |
|---|---|---|---|---|---|
| mt50ica010c | Ud | Ramal de ligação provisório de abastecimento de água à instalação provisória pré-fabricada de obra. (material) | 1 | 14020.69 | 14020.690 |
| % | % | Custos directos complementares | 2 % | 14020.690 | 280.414 |
|  |  | Custos directos |  |  | 14301.104 |
