# Aluguer de instalação provisória pré-fabricada para WC's

- Propriedade do ficheiro: CYPE Ingenieros S.A.
- Formato: FIEBDC-3/2016
- Programa: Gerador de preços para construção civil. CYPE Ingenieros, S.A.
- Data: 20/04/2024
- Âmbito geográfico: Moçambique
- Moeda: MZN
- Custos indirectos: 3 %
- IVA: 17 %

## Y Segurança e saúde

### YP Instalações provisórias de higiene e bem-estar

#### YPC Instalações provisórias (aluguer/construção/adaptação de locais)

**YPC010** Ud Aluguer de instalação provisória pré-fabricada para WC's.
Mês de aluguer de instalação provisória pré-fabricada para WC em obra, de dimensões 3,45x2,05x2,30 m (7,00 m²), composta por: estrutura metálica, paredes de chapa com acabamento de tinta pré-lacada, cobertura de chapa, isolamento interior, instalações de abastecimento de água, saneamento e electricidade, tubos fluorescentes e ponto de luz exterior, termoacumulador eléctrico, janelas de alumínio com vidro e grades, porta de entrada de chapa, pavimento contraplacado hidrófugo com camada anti-deslizante, revestimento de painel nas paredes, sanita, duas bases de chuveiro e lavatório de três torneiras e porta de madeira em sanita e cortina no chuveiro.
Critérios considerados na determinação do preço da unidade de obra: O preço inclui a limpeza e a manutenção da instalação provisória durante o período de aluguer.
Inclui: Montagem, instalação e verificação.
Critério de medição de projecto: Número de unidades previstas, segundo Plano de Segurança e Saúde.
Critério de medição de obra: Amortização em forma de aluguer mensal, segundo as condições definidas no contrato subscrito com a empresa fornecedora.

| Código | Un | Descrição | Rendimento | Preço | Importância |
|---|---|---|---|---|---|
| mt50cas010d | Ud | Mês de aluguer de instalação provisória pré-fabricada para WC's de serviço em obra, de 3,45x2,05x2,30 m (7,00 m²), composta por: estrutura metálica através de perfis enformados a frio; parede de chapa nervurada e galvanizada com acabamento de pintura pré-lacada; cobertura de chapa galvanizada ondulada reforçada com perfis de aço; isolamento interior com lã de vidro combinada com poliestireno expandido; instalações de abastecimento de água, saneamento e electricidade e força com tomada exterior a 230 V; tubos fluorescentes e ponto de luz exterior; termoacumulador eléctrico de 50 litros de capacidade; janelas de correr de alumínio anodizado, com vidro de 6 mm e grades; porta de entrada de chapa galvanizada de 1 mm com fechadura; pavimento contraplacado hidrófugo com camada fenólica antiderrapante; revestimento com painel melaminado em paredes; sanita, base de chuveiro e lavatório de três torneiras, de fibra de vidro com acabamento em gelcoat branco e pintura antiderrapante; porta de madeira em sanita e cortina no chuveiro. Segundo Portaria n.º 101/96. (material) | 1 | 21960.76 | 21960.760 |
| % | % | Custos directos complementares | 2 % | 21960.760 | 439.215 |
|  |  | Custos directos |  |  | 22399.975 |
