# Aluguer de instalação provisória pré-fabricada para armazém

- Propriedade do ficheiro: CYPE Ingenieros S.A.
- Formato: FIEBDC-3/2016
- Programa: Gerador de preços para construção civil. CYPE Ingenieros, S.A.
- Data: 20/04/2024
- Âmbito geográfico: Moçambique
- Moeda: MZN
- Custos indirectos: 3 %
- IVA: 17 %

## Y Segurança e saúde

### YP Instalações provisórias de higiene e bem-estar

#### YPC Instalações provisórias (aluguer/construção/adaptação de locais)

**YPC040** Ud Aluguer de instalação provisória pré-fabricada para armazém.
Mês de aluguer de instalação provisória pré-fabricada para armazenamento em obra dos materiais, a pequena maquinaria e as ferramentas, de dimensões 3,43x2,05x2,30 m (7,00 m²), composta por: estrutura metálica, paredes de chapa com acabamento de tinta pré-lacada, cobertura de chapa, instalação de electricidade, tubos fluorescentes e ponto de luz exterior, janelas de alumínio com vidro e grades, porta de entrada de chapa e pavimento em aglomerado hidrófugo.
Critérios considerados na determinação do preço da unidade de obra: O preço inclui a limpeza e a manutenção da instalação provisória durante o período de aluguer.
Inclui: Montagem, instalação e verificação.
Critério de medição de projecto: Número de unidades previstas, segundo Plano de Segurança e Saúde.
Critério de medição de obra: Amortização em forma de aluguer mensal, segundo as condições definidas no contrato subscrito com a empresa fornecedora.

| Código | Un | Descrição | Rendimento | Preço | Importância |
|---|---|---|---|---|---|
| mt50cas020b | Ud | Mês de aluguer de instalação provisória pré-fabricada para armazenamento em obra de materiais, pequena maquinaria e ferramentas, de 3,43x2,05x2,30 m (7,00 m²), composta por: estrutura metálica através de perfis enformados a frio; parede de chapa nervurada e galvanizada com acabamento de pintura pré-lacada; cobertura de chapa galvanizada ondulada reforçada com perfis de aço; instalação de electricidade e força com tomada exterior a 230 V; tubos fluorescentes e ponto de luz exterior; janelas de correr de alumínio anodizado, com vidro de 6 mm e grades; porta de entrada de chapa galvanizada de 1 mm com fechadura; pavimento de aglomerado hidrófugo de 19 mm. (material) | 1 | 11734.3 | 11734.300 |
| % | % | Custos directos complementares | 2 % | 11734.300 | 234.686 |
|  |  | Custos directos |  |  | 11968.986 |
