# Cone tetrápode

- Propriedade do ficheiro: CYPE Ingenieros S.A.
- Formato: FIEBDC-3/2016
- Programa: Gerador de preços para construção civil. CYPE Ingenieros, S.A.
- Data: 20/04/2024
- Âmbito geográfico: Moçambique
- Moeda: MZN
- Custos indirectos: 3 %
- IVA: 17 %

## Y Segurança e saúde

### YS Sinalização provisória de obras

#### YSB Balizamento

**YSB120** Ud Cone tetrápode.
Cone tetrápode de balizamento reflector de 50 cm de altura, de 1 peça de polietileno, com 4 bandas reflectoras e retro-reflexão nível 2 (H.I.), amortizável em 10 utilizações. Inclusive manutenção em condições seguras durante todo o período de tempo necessário e desmontagem.
Inclui: Colocação e verificação. Desmontagem posterior. Transporte até ao local de armazenamento ou remoção para contentor.
Critério de medição de projecto: Número de unidades previstas, segundo Plano de Segurança e Saúde.
Critério de medição de obra: Medir-se-á o número de unidades realmente colocadas segundo especificações do Plano de Segurança e Saúde.

| Código | Un | Descrição | Rendimento | Preço | Importância |
|---|---|---|---|---|---|
| mt50bal035a | Ud | Cone tetrápode de balizamento reflector de 50 cm de altura, de 1 peça de polietileno, com 4 bandas reflectoras e retro-reflexão nível 2 (H.I.). (material) | 0.1 | 2654.45 | 265.445 |
| mo120 | h | Operário Segurança e Saúde. (mão de obra) | 0.026 | 95.68 | 2.488 |
| % | % | Custos directos complementares | 2 % | 267.933 | 5.359 |
|  |  | Custos directos |  |  | 273.292 |

Resíduos:
- colocação: mt50bal035a; factor de resíduo 1

## Recursos

**mt50bal035a** Ud Cone tetrápode de balizamento reflector de 50 cm de altura
Dados técnicos: Custo energético 68.520 MJ; Emissão de CO2 2.430 kg; Código LER 17 02 03; Massa do elemento 0.5 kg; Volume 0.000833 m3
