# Sinal de segurança e saúde no trabalho, de extinção

- Propriedade do ficheiro: CYPE Ingenieros S.A.
- Formato: FIEBDC-3/2016
- Programa: Gerador de preços para construção civil. CYPE Ingenieros, S.A.
- Data: 20/04/2024
- Âmbito geográfico: Moçambique
- Moeda: MZN
- Custos indirectos: 3 %
- IVA: 17 %

## Y Segurança e saúde

### YS Sinalização provisória de obras

#### YSS Sinalização de segurança e saúde

**YSS033** Ud Sinal de segurança e saúde no trabalho, de extinção.
Fornecimento, colocação e desmontagem de sinal de extinção, de PVC serigrafado, de 297x210 mm, com pictograma branco de forma rectangular sobre fundo vermelho, com 4 orifícios de fixação, amortizável em 3 utilizações, fixado com abraçadeiras de nylon. Inclusive manutenção em condições seguras durante todo o período de tempo necessário.
Inclui: Colocação. Desmontagem posterior. Transporte até ao local de armazenamento ou remoção para contentor.
Critério de medição de projecto: Número de unidades previstas, segundo Plano de Segurança e Saúde.
Critério de medição de obra: Medir-se-á o número de unidades realmente colocadas segundo especificações do Plano de Segurança e Saúde.

| Código | Un | Descrição | Rendimento | Preço | Importância |
|---|---|---|---|---|---|
| mt50les030Dc | Ud | Sinal de extinção, de PVC serigrafado, de 297x210 mm, com pictograma branco de forma rectangular sobre fundo vermelho, com 4 orifícios de fixação, segundo Decreto-Lei n.º 141/95 e Portaria n.º 1456-A/95. (material) | 0.333 | 567.84 | 189.091 |
| mt50spr046 | Ud | Abraçadeira de nylon, de 4,8x200 mm. (material) | 4 | 3.7 | 14.800 |
| mo120 | h | Operário Segurança e Saúde. (mão de obra) | 0.194 | 95.68 | 18.562 |
| % | % | Custos directos complementares | 2 % | 222.453 | 4.449 |
|  |  | Custos directos |  |  | 226.902 |

Resíduos:
- colocação: mt50spr046 Abraçadeira de nylon, de 4,8x200 mm; factor de resíduo 0.07

## Recursos

**mt50spr046** Ud Abraçadeira de nylon, de 4,8x200 mm
Dados técnicos: Custo energético 0.184 MJ; Emissão de CO2 0.009 kg; Código LER 17 02 03; Massa do elemento 0.0019 kg; Volume 0.000003 m3
