# Substituição de caixilharia exterior envidraçada, por caixilharia de alumínio com ruptura de ponte térmica e vidro com câmara "CONTROL GLASS ACÚSTICO Y SOLAR"

- Propriedade do ficheiro: CYPE Ingenieros S.A.
- Formato: FIEBDC-3/2016
- Programa: Gerador de preços para construção civil. CYPE Ingenieros, S.A.
- Data: 31/10/2024
- Âmbito geográfico: Moçambique
- Moeda: MZN
- Custos indirectos: 3 %
- IVA: 17 %

## Z Reabilitação energética

### ZB Paramentos verticais: substituição ou melhora de aberturas de fachada

#### ZBC Substituição da caixilharia exterior

**ZBC010** Ud Substituição de caixilharia exterior envidraçada, por caixilharia de alumínio com ruptura de ponte térmica e vidro com câmara "CONTROL GLASS ACÚSTICO Y SOLAR".
Reabilitação energética de vãos de fachada, através da remoção da caixilharia envidraçada, de qualquer tipo, localizada em fachada, com meios manuais e carga manual de entulho para camião ou contentor e substituição por caixilharia de alumínio para formação de janela de alumínio, gama média, com ruptura de ponte térmica, duas folhas de batente, com abertura para o interior, dimensões 800x700 mm, acabamento lacado cor branca, com o selo QUALICOAT, que garante a espessura e a qualidade do processo de lacagem, composta de folha de 68 mm e aro de 60 mm, bites, rebaixo, juntas de estanquidade de EPDM, puxador e ferragens, segundo NP EN 14351-1; coeficiente de transmissão térmica do aro: Uh,m = desde 2,8 W/(m²°C); espessura máxima do envidraçado: 46 mm, sem pré-aro; caixa de estore básica incorporada (monobloco), persiana enrolável de réguas de PVC, com accionamento manual com fita e recolhedor, equipado com todos os seus acessórios e vidro duplo Guardian Select "CONTROL GLASS ACÚSTICO Y SOLAR", 4/6/4, conjunto constituído por vidro exterior Float incolor de 4 mm, câmara de ar desidratada com perfil separador de alumínio e dupla vedação perimetral, de 6 mm, e vidro interior Float incolor de 4 mm de espessura; 14 mm de espessura total, com calços e vedação contínua. Inclusive vedação perimetral com massa de poliuretano monocomponente.
Inclui: Desmontagem dos elementos. Remoção e armazenamento do material desmontado. Colocação da caixilharia. Ajuste final das folhas. Vedação de juntas perimetrais. Colocação, calçamento, montagem e ajuste da caixilharia. Vedação final de estanquidade. Limpeza dos restos da obra. Carga do material desmontado para camião ou contentor.
Critério de medição de projecto: Número de unidades previstas, segundo documentação gráfica de Projecto.
Critério de medição de obra: Medir-se-á o número de unidades realmente executadas segundo especificações de Projecto.

| Código | Un | Descrição | Rendimento | Preço | Importância |
|---|---|---|---|---|---|
| mt25pfx160aaa | Ud | Janela de alumínio, gama média, com ruptura de ponte térmica, duas folhas de batente, com abertura para o interior, dimensões 800x700 mm, acabamento lacado cor branca, com o selo QUALICOAT, que garante a espessura e a qualidade do processo de lacagem, composta de folha de 68 mm e aro de 60 mm, bites, rebaixo, juntas de estanquidade de EPDM, puxador e ferragens, segundo NP EN 14351-1; coeficiente de transmissão térmica do aro: Uh,m = desde 2,8 W/(m²°C); espessura máxima do envidraçado: 46 mm, com classificação à permeabilidade ao ar classe 4, segundo EN 12207, classificação à estanquidade à água classe E1650, segundo EN 12208, e classificação à resistência à carga do vento classe C5, segundo EN 12210. (material) | 1 | 39547.67 | 39547.670 |
| mt15sja100 | Ud | Cartucho de pasta de silicone neutro. (material) | 1.05 | 301.91 | 317.006 |
| mt21veu011aaaaa | m² | Vidro duplo Guardian Select "CONTROL GLASS ACÚSTICO Y SOLAR", 4/6/4, conjunto constituído por vidro exterior Float incolor de 4 mm, câmara de ar desidratada com perfil separador de alumínio e dupla vedação perimetral, de 6 mm, e vidro interior Float incolor de 4 mm de espessura; 14 mm de espessura total. (material) | 0.565 | 2122.03 | 1198.947 |
| mt21sik010 | Ud | Cartucho de 310 ml de silicone sintético incolor Elastosil WS-305-N "SIKA" (rendimento aproximado de 12 m por cartucho). (material) | 0.58 | 238.25 | 138.185 |
| mt21vva021 | Ud | Material auxiliar para a colocação de vidros. (material) | 1 | 121.54 | 121.540 |
| mt25pco015aaaa | m² | Persiana de réguas de PVC, de 37 mm de altura, cor branca, equipada com eixo, discos, cápsulas e todos os seus acessórios, com fita e recolhedor para accionamento manual, em caixilharia de alumínio ou de PVC, inclusive caixa incorporada (monobloco), de 166x170 mm, de PVC acabamento standard, com permeabilidade ao ar classe 3, segundo EN 12207 e transmissão térmica maior de 2,2 W/(m²°C). Segundo EN 13659. (material) | 0.006 | 5464.03 | 32.784 |
| mo113 | h | Operário não qualificado construção. (mão de obra) | 1.339 | 96.77 | 129.575 |
| mo018 | h | Oficial de 1ª serralheiro. (mão de obra) | 3.097 | 136.12 | 421.564 |
| mo059 | h | Ajudante de serralheiro. (mão de obra) | 3.097 | 100.63 | 311.651 |
| mo055 | h | Oficial de 1ª vidraceiro. (mão de obra) | 0.053 | 142.98 | 7.578 |
| mo110 | h | Ajudante de vidraceiro. (mão de obra) | 0.053 | 106.79 | 5.660 |
| % | % | Custos directos complementares | 2 % | 42232.160 | 844.643 |
|  |  | Custos directos |  |  | 43076.803 |

Resíduos:
- colocação: mt15sja100 Cartucho de pasta de silicone neutro; factor de resíduo 0.06
- colocação: mt21veu011aaaaa; factor de resíduo 0.011
- colocação: mt21sik010 Cartucho de 310 ml de silicone sintético incolor Elastosil WS-305-N "SIKA" (rendimento aproximado de 12 m por cartucho); factor de resíduo 0.06
- demolição: ruo170904 Mistura de resíduos de construção e demolição não abrangidos em 17 09 01, 17 09 02 e 17 09 03. (componente de resíduo); rendimento 11.928 kg; Código LER 17 09 04; Massa do elemento 1 kg; Volume 0.000667 m3
- demolição: ruo170202 Vidro. (componente de resíduo); rendimento 11.2 kg; Código LER 17 02 02; Massa do elemento 1 kg; Volume 0.001 m3

## Recursos

**mt25pfx160aaa** Ud Janela de alumínio
Dados técnicos: Custo energético 963.436 MJ; Emissão de CO2 67.316 kg
Resíduos:
- embalagem: re150101 Embalagens de papel e cartão. (componente de resíduo); rendimento 0.152 kg; Código LER 15 01 01; Massa do elemento 1 kg; Volume 0.001333 m3
- embalagem: re170201 Madeira. (componente de resíduo); rendimento 0.085 kg; Código LER 17 02 01; Massa do elemento 1 kg; Volume 0.000909 m3
- embalagem: re170203 Plástico. (componente de resíduo); rendimento 0.109 kg; Código LER 17 02 03; Massa do elemento 1 kg; Volume 0.001667 m3
- embalagem: re170604 Materiais de isolamento não abrangidos em 17 06 01 e 17 06 03. (componente de resíduo); rendimento 0.022 kg; Código LER 17 06 04; Massa do elemento 1 kg; Volume 0.001667 m3

**mt15sja100** Ud Cartucho de pasta de silicone neutro
Dados técnicos: Custo energético 87.088 MJ; Emissão de CO2 3.667 kg; Código LER 17 09 04; Massa do elemento 0.45 kg; Volume 0.0003 m3
Resíduos:
- embalagem: re170203 Plástico; rendimento 0.1 kg

**mt21veu011aaaaa** m² Vidro duplo Guardian Select "CONTROL GLASS ACÚSTICO Y SOLAR"
Dados técnicos: Custo energético 299.887 MJ; Emissão de CO2 22.430 kg; Código LER 17 02 02; Massa do elemento 20 kg; Volume 0.02 m3
Resíduos:
- embalagem: re170604 Materiais de isolamento não abrangidos em 17 06 01 e 17 06 03; rendimento 0.013 kg

**mt21sik010** Ud Cartucho de 310 ml de silicone sintético incolor Elastosil WS-305-N "SIKA" (rendimento aproximado de 12 m por cartucho)
Dados técnicos: Custo energético 87.088 MJ; Emissão de CO2 3.667 kg; Código LER 17 09 04; Massa do elemento 0.45 kg; Volume 0.0003 m3
Resíduos:
- embalagem: re170203 Plástico; rendimento 0.1 kg

**mt25pco015aaaa** m² Persiana de réguas de PVC
Dados técnicos: Custo energético 113.914 MJ; Emissão de CO2 8.741 kg
Resíduos:
- embalagem: re170203 Plástico; rendimento 0.065 kg
- embalagem: re170604 Materiais de isolamento não abrangidos em 17 06 01 e 17 06 03; rendimento 0.013 kg
