# Incorporação de gelosia de lâminas de madeira

- Propriedade do ficheiro: CYPE Ingenieros S.A.
- Formato: FIEBDC-3/2016
- Programa: Gerador de preços para construção civil. CYPE Ingenieros, S.A.
- Data: 20/04/2024
- Âmbito geográfico: Moçambique
- Moeda: MZN
- Custos indirectos: 3 %
- IVA: 17 %

## Z Reabilitação energética

### ZB Paramentos verticais: substituição ou melhora de aberturas de fachada

#### ZBZ Protecção solar: gelosias

**ZBZ020** m² Incorporação de gelosia de lâminas de madeira.
Reabilitação energética de edifício através da incorporação de gelosia fixa formada por lâminas fixas de madeira de cedro vermelho, de 140 mm de largura, com tratamento fungicida e acabamento pintado para exterior, colocadas em posição horizontal, faceadas com o aro composto por perfis de alumínio lacado de cor a escolher e elementos para fixação das lâminas de aço inoxidável. Inclusive barras para fixação através de aparafusamento em alvenaria com buchas de nylon e parafusos de aço e ajuste final em obra.
Inclui: Marcação. Nivelamento. Resolução das uniões do aro aos paramentos. Montagem de elementos complementares.
Critério de medição de projecto: Superfície medida segundo documentação gráfica de Projecto, descontando as aberturas de superfície maior de 3 m².
Critério de medição de obra: Medir-se-á a superfície realmente executada segundo especificações de Projecto, descontando as aberturas de superfície maior de 3 m².

| Código | Un | Descrição | Rendimento | Preço | Importância |
|---|---|---|---|---|---|
| mt26aaa033a | Ud | Ancoragem mecânica com bucha de nylon e parafuso de aço galvanizado, de cabeça escareada. (material) | 4 | 27.55 | 110.200 |
| mt22pce010a | m² | Gelosia fixa formada por lâminas fixas de madeira de cedro vermelho, de 140 mm de largura, com tratamento fungicida e acabamento pintado para exterior, colocadas em posição horizontal, faceadas com o aro composto por perfis de alumínio lacado de cor a escolher e elementos para fixação das lâminas de aço inoxidável. (material) | 1 | 16628.31 | 16628.310 |
| mo018 | h | Oficial de 1ª serralheiro. (mão de obra) | 0.437 | 134.6 | 58.820 |
| mo059 | h | Ajudante de serralheiro. (mão de obra) | 0.437 | 99.5 | 43.482 |
| % | % | Custos directos complementares | 2 % | 16840.812 | 336.816 |
|  |  | Custos directos |  |  | 17177.628 |

Resíduos:
- colocação: mt26aaa033a Ancoragem mecânica com bucha de nylon e parafuso de aço galvanizado, de cabeça escareada; factor de resíduo 0.00430435

## Recursos

**mt26aaa033a** Ud Ancoragem mecânica com bucha de nylon e parafuso de aço galvanizado, de cabeça escareada
Dados técnicos: Custo energético 1.599 MJ; Emissão de CO2 0.133 kg; Código LER 17 04 05; Massa do elemento 0.046 kg; Volume 0.000022 m3
Resíduos:
- embalagem: re150101 Embalagens de papel e cartão. (componente de resíduo); rendimento 0.001 kg; Código LER 15 01 01; Massa do elemento 1 kg; Volume 0.001333 m3

**mt22pce010a** m² Gelosia fixa formada por lâminas fixas de madeira de cedro vermelho
Dados técnicos: Custo energético 1103.889 MJ; Emissão de CO2 0.941 kg
Resíduos:
- embalagem: re170203 Plástico. (componente de resíduo); rendimento 0.091 kg; Código LER 17 02 03; Massa do elemento 1 kg; Volume 0.001667 m3
- embalagem: re170604 Materiais de isolamento não abrangidos em 17 06 01 e 17 06 03. (componente de resíduo); rendimento 0.016 kg; Código LER 17 06 04; Massa do elemento 1 kg; Volume 0.001667 m3
