# Caldeira de biomassa, para a combustão de estilhas de madeira

- Propriedade do ficheiro: CYPE Ingenieros S.A.
- Formato: FIEBDC-3/2016
- Programa: Gerador de preços para construção civil. CYPE Ingenieros, S.A.
- Data: 20/04/2024
- Âmbito geográfico: Moçambique
- Moeda: MZN
- Custos indirectos: 3 %
- IVA: 17 %

## Z Reabilitação energética

### ZC Aquecimento, climatização e A.Q.S.

#### ZCQ Caldeiras de biomassa

**ZCQ010** Ud Caldeira de biomassa, para a combustão de estilhas de madeira.
Reabilitação energética de edifício através da colocação, em substituição de equipamento existente, de caldeira para a combustão de estilhas, potência nominal de 6 a 20 kW, com corpo de aço soldado e ensaiado à pressão, de 1490x600x960 mm, isolamento interior, câmara de combustão com sistema automático de limpeza do queimador através de prateleira basculante, permutador de calor de tubos verticais com mecanismo de limpeza automática, sistema de recolha e extracção de cinzas do módulo de combustão e depósito de cinzas extraível, controlo da combustão através de sonda integrada, sistema de comando integrado com ecrã táctil, para o controlo da combustão, do depósito de A.Q.S., do depósito de inércia, do sistema de elevação da temperatura de retorno e da válvula misturadora para um aquecimento rápido do circuito de aquecimento, com sistema de alimentação de estilhas, composto por disco rotativo para extractor rotativo, com motor para alimentação monofásica a 230 V, ligação a caldeira e engrenagem, extractor rotativo de 2 m de diâmetro, formado por lâminas e transportador helicoidal sem-fim, alargamento de transportador helicoidal sem-fim fechado de 0,15 m de comprimento, sem incluir a conduta para evacuação dos produtos da combustão. Totalmente montada, ligada e colocada em funcionamento pela empresa instaladora para a verificação do seu correcto funcionamento.
Inclui: Marcação. Disposição dos elementos. Montagem da caldeira e dos seus acessórios. Ligação com as redes de abastecimento de água, de saneamento e eléctrica, e com a conduta de evacuação dos produtos de combustão. Colocação em funcionamento.
Critério de medição de projecto: Número de unidades previstas, segundo documentação gráfica de Projecto.
Critério de medição de obra: Medir-se-á o número de unidades realmente executadas segundo especificações de Projecto.

| Código | Un | Descrição | Rendimento | Preço | Importância |
|---|---|---|---|---|---|
| mt38cbh013aa | Ud | Caldeira para a combustão de estilhas, potência nominal de 6 a 20 kW, com corpo de aço soldado e ensaiado à pressão, de 1490x600x960 mm, isolamento interior, câmara de combustão com sistema automático de limpeza do queimador através de prateleira basculante, permutador de calor de tubos verticais com mecanismo de limpeza automática, sistema de recolha e extracção de cinzas do módulo de combustão e depósito de cinzas extraível, controlo da combustão através de sonda integrada, sistema de comando integrado com ecrã táctil, para o controlo da combustão, do depósito de A.Q.S., do depósito de inércia, do sistema de elevação da temperatura de retorno e da válvula misturadora para um aquecimento rápido do circuito de aquecimento. (material) | 1 | 1275144.2 | 1275144.200 |
| mt38cbh099c | Ud | Base de apoio anti-vibrações, para caldeira. (material) | 1 | 13340.65 | 13340.650 |
| mt38cbh097a | Ud | Limitador térmico de segurança, regulado a 95°C, formado por válvula e sonda de temperatura. (material) | 1 | 7596.76 | 7596.760 |
| mt38cbh085aaa | Ud | Sistema de elevação da temperatura de retorno acima de 55°C, composto por válvula motorizada de 3 vias de 1" de diâmetro e bomba de circulação, para evitar condensações e deposições de fuligem no interior da caldeira. (material) | 1 | 52992.04 | 52992.040 |
| mt38cbh091b | Ud | Ligação anti-vibração para conduta de fumos de 150 mm de diâmetro. (material) | 1 | 20103.62 | 20103.620 |
| mt38cbh096a | Ud | Regulador de tiragem de 150 mm de diâmetro, com clapeta anti-explosão, para caldeira. (material) | 1 | 29645.9 | 29645.900 |
| mt38cbh102a | Ud | Supervisão e direcção do procedimento de samblagem e ligação interna de caldeira de biomassa. (material) | 1 | 54659.63 | 54659.630 |
| mt38cbh103a | Ud | Samblagem e ligação interna de caldeira de biomassa. (material) | 1 | 69482.57 | 69482.570 |
| mt38cbh100b | Ud | Colocação em funcionamento e formação no manuseamento de caldeira de biomassa. (material) | 1 | 33166.35 | 33166.350 |
| mt38cbh145a | Ud | Disco rotativo para extractor rotativo, com motor para alimentação monofásica a 230 V, ligação a caldeira e engrenagem, para sistema de alimentação de caldeira de biomassa. (material) | 1 | 261717.7 | 261717.700 |
| mt38cbh146a | Ud | Extractor rotativo de 2 m de diâmetro, formado por lâminas e transportador helicoidal sem-fim, para sistema de alimentação de caldeira de biomassa. (material) | 1 | 114692.57 | 114692.570 |
| mt38cbh144a | Ud | Alargamento de transportador helicoidal sem-fim fechado de 0,15 m de comprimento, para sistema de alimentação de caldeira de biomassa. (material) | 1 | 34092.79 | 34092.790 |
| mo004 | h | Oficial de 1ª instalador de aquecimento. (mão de obra) | 12.135 | 136.52 | 1656.670 |
| mo103 | h | Ajudante de instalador de aquecimento. (mão de obra) | 12.135 | 99.12 | 1202.821 |
| % | % | Custos directos complementares | 2 % | 1969494.271 | 39389.885 |
|  |  | Custos directos |  |  | 2008884.156 |

## Recursos

**mt38cbh013aa** Ud Caldeira para a combustão de estilhas
Dados técnicos: Custo energético 14958.227 MJ; Emissão de CO2 1266.289 kg
Resíduos:
- embalagem: re150101 Embalagens de papel e cartão. (componente de resíduo); rendimento 3.263 kg; Código LER 15 01 01; Massa do elemento 1 kg; Volume 0.001333 m3
- embalagem: re170201 Madeira. (componente de resíduo); rendimento 0.74 kg; Código LER 17 02 01; Massa do elemento 1 kg; Volume 0.000909 m3
