# Unidade água-água, bomba de calor geotérmica, para produção de A.Q.S. e aquecimento

- Propriedade do ficheiro: CYPE Ingenieros S.A.
- Formato: FIEBDC-3/2016
- Programa: Gerador de preços para construção civil. CYPE Ingenieros, S.A.
- Data: 20/04/2024
- Âmbito geográfico: Moçambique
- Moeda: MZN
- Custos indirectos: 3 %
- IVA: 17 %

## Z Reabilitação energética

### ZC Aquecimento, climatização e A.Q.S.

#### ZCV Unidades centrais de climatização

**ZCV201** Ud Unidade água-água, bomba de calor geotérmica, para produção de A.Q.S. e aquecimento.
Reabilitação energética de edifício através da colocação, em substituição de equipamento existente, de bomba de calor geotérmica, água-água, para aquecimento e produção de A.Q.S., alimentação monofásica a 230 V, potência calorífica nominal 5,33 kW, COP 4,21, potência sonora 47 dBA, dimensões 596x690x1845 mm, peso 229 kg, para gás refrigerante R-407C, com bombas de circulação de caudal variável classe de eficiência energética A para os circuitos primário e secundário, compressor de tipo scroll, controlo de equilíbrio energético, ecrã de informação gráfica, resistência eléctrica seleccionável para 1,5, 3 ou 4,5 kW, permutadores de aço inoxidável, válvula motorizada de 3 vias, depósito com permutador de A.Q.S. de 180 l de capacidade, sondas de temperatura, pressostato, filtro, manómetros, válvula de segurança e válvulas de seccionamento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bci020bg | Ud | Bomba de calor geotérmica, água-água, para aquecimento e produção de A.Q.S., alimentação monofásica a 230 V, potência calorífica nominal 5,33 kW, COP 4,21, potência sonora 47 dBA, dimensões 596x690x1845 mm, peso 229 kg, para gás refrigerante R-407C, com bombas de circulação de caudal variável classe de eficiência energética A para os circuitos primário e secundário, compressor de tipo scroll, controlo de equilíbrio energético, ecrã de informação gráfica, resistência eléctrica seleccionável para 1,5, 3 ou 4,5 kW, permutadores de aço inoxidável, válvula motorizada de 3 vias, depósito com permutador de A.Q.S. de 180 l de capacidade, sondas de temperatura, pressostato, filtro, manómetros, válvula de segurança e válvulas de seccionamento. (material) | 1 | 851082.43 | 851082.430 |
| mt42www050 | Ud | Termómetro bimetálico, diâmetro de esfera de 100 mm, com tomada vertical, com bainha de 1/2", escala de temperatura de 0 a 120°C. (material) | 2 | 5197.54 | 10395.080 |
| mt37sve010c | Ud | Válvula de esfera de latão niquelado para enroscar de 3/4". (material) | 4 | 694.03 | 2776.120 |
| mt37sve010d | Ud | Válvula de esfera de latão niquelado para enroscar de 1". (material) | 2 | 1154.87 | 2309.740 |
| mo005 | h | Oficial de 1ª instalador de ar condicionado. (mão de obra) | 8.009 | 136.52 | 1093.389 |
| mo104 | h | Ajudante de instalador de ar condicionado. (mão de obra) | 8.009 | 99.12 | 793.852 |
| % | % | Custos directos complementares | 2 % | 868450.611 | 17369.012 |
|  |  | Custos directos |  |  | 885819.623 |

## Recursos

**mt42bci020bg** Ud Bomba de calor geotérmica
Dados técnicos: Custo energético 9982.894 MJ; Emissão de CO2 588.211 kg
Resíduos:
- embalagem: re150101 Embalagens de papel e cartão. (componente de resíduo); rendimento 3.081 kg; Código LER 15 01 01; Massa do elemento 1 kg; Volume 0.001333 m3
- embalagem: re170201 Madeira. (componente de resíduo); rendimento 0.718 kg; Código LER 17 02 01; Massa do elemento 1 kg; Volume 0.000909 m3

**mt37sve010c** Ud Válvula de esfera de latão niquelado para enroscar de 3/4"
Dados técnicos: Custo energético 720.409 MJ; Emissão de CO2 48.441 kg
Resíduos:
- embalagem: re150101 Embalagens de papel e cartão; rendimento 0.072 kg

**mt37sve010d** Ud Válvula de esfera de latão niquelado para enroscar de 1"
Dados técnicos: Custo energético 843.399 MJ; Emissão de CO2 56.701 kg
Resíduos:
- embalagem: re150101 Embalagens de papel e cartão; rendimento 0.072 kg
