# Banheira de aço "ROCA"

- Propriedade do ficheiro: CYPE Ingenieros S.A.
- Formato: FIEBDC-3/2016
- Programa: Gerador de preços para construção civil. CYPE Ingenieros, S.A.
- Data: 30/10/2024
- Âmbito geográfico: Moçambique
- Moeda: MZN
- Custos indirectos: 3 %
- IVA: 17 %

## S Equipamentos fixos e sinalização

### SA Aparelhos sanitários

#### SAB Banheiras

**SAB020** Ud Banheira de aço "ROCA".
Banheira rectangular de chapa de aço, modelo Contesa "ROCA", cor Blanco, de 1700x700x400 mm, equipada com torneira monocomando mural para banheira/chuveiro, com cartucho cerâmico, acabamento cromado, modelo Thesis. Inclusive silicone para enchimento de juntas.
Inclui: Marcação. Colocação e fixação do aparelho. Montagem do elemento de drenagem. Ligação à rede de drenagem. Montagem da torneira. Ligação às redes de água fria e quente. Verificação do seu correcto funcionamento. Vedação de juntas.
Critério de medição de projecto: Número de unidades previstas, segundo documentação gráfica de Projecto.
Critério de medição de obra: Medir-se-á o número de unidades realmente colocadas segundo especificações de Projecto.

| Código | Un | Descrição | Rendimento | Preço | Importância |
|---|---|---|---|---|---|
| mt30bcr009a | Ud | Banheira rectangular de chapa de aço, modelo Contesa "ROCA", cor Blanco, de 1700x700x400 mm, segundo EN 14516. (material) | 1 | 13220.25 | 13220.250 |
| mt31gmo024a | Ud | Torneira monocomando mural para banheira/chuveiro, com cartucho cerâmico, acabamento cromado, modelo Thesis "ROCA", composta de misturador de banheira/chuveiro com cano e suporte de chuveiro integrado, inversor automático banheira/chuveiro e equipamento de chuveiro formado por chuveiro de mão e tubo flexível de 1,70 m de latão cromado, segundo EN 1287. (material) | 1 | 39026.06 | 39026.060 |
| mt30dba020 | Ud | Escoamento automático de latão-cobre para banheira, acabamento cromado. (material) | 1 | 12161.16 | 12161.160 |
| mt30www005 | Ud | Cartucho de 300 ml de silicone ácida monocomponente, fungicida, para vedação de juntas em ambientes húmidos. (material) | 0.036 | 723.42 | 26.043 |
| mo008 | h | Oficial de 1ª canalizador. (mão de obra) | 1.388 | 138.06 | 191.627 |
| % | % | Custos directos complementares | 2 % | 64625.140 | 1292.503 |
|  |  | Custos directos |  |  | 65917.643 |

Resíduos:
- colocação: mt30www005 Cartucho de 300 ml de silicone ácida monocomponente, fungicida, para vedação de juntas em ambientes húmidos; factor de resíduo 0.06

## Recursos

**mt30bcr009a** Ud Banheira rectangular de chapa de aço, modelo Contesa "ROCA", cor Blanco, de 1700x700x400 mm, segundo EN 14516
Dados técnicos: Custo energético 257.524 MJ; Emissão de CO2 16.321 kg
Resíduos:
- embalagem: re150101 Embalagens de papel e cartão. (componente de resíduo); rendimento 3.601 kg; Código LER 15 01 01; Massa do elemento 1 kg; Volume 0.001333 m3

**mt31gmo024a** Ud Torneira monocomando mural para banheira/chuveiro
Dados técnicos: Custo energético 492.006 MJ; Emissão de CO2 33.113 kg
Resíduos:
- embalagem: re150101 Embalagens de papel e cartão; rendimento 0.086 kg

**mt30www005** Ud Cartucho de 300 ml de silicone ácida monocomponente, fungicida, para vedação de juntas em ambientes húmidos
Dados técnicos: Custo energético 87.088 MJ; Emissão de CO2 3.667 kg; Código LER 17 09 04; Massa do elemento 0.45 kg; Volume 0.0003 m3
Resíduos:
- embalagem: re170203 Plástico. (componente de resíduo); rendimento 0.1 kg; Código LER 17 02 03; Massa do elemento 1 kg; Volume 0.001667 m3
