# Substituição de material de enchimento de juntas em pavimento cerâmico de cobertura plana

- Propriedade do ficheiro: CYPE INGENIEROS, S.A.
- Formato: FIEBDC-3/2002
- Âmbito geográfico: Moçambique
- Moeda: MZN
- Custos indirectos: 3.00 %
- IVA: 17.00 %

## Q Coberturas

### QA Planas acessíveis, não ventiladas

#### QAW Substituições

**QAW030** m² Substituição de material de enchimento de juntas em pavimento cerâmico de cobertura plana.
Remoção e limpeza do material de enchimento de juntas em pavimento cerâmico com junta aberta (separação entre 3 e 15 mm) de cobertura plana acessível, substituindo-o por argamassa de juntas cimentosa melhorada, tipo CG2 W A, segundo EN 13888, com absorção de água reduzida e resistência elevada à abrasão, Webercolor Junta Ancha "WEBER", cor Blanco. Incluindo preparação da zona de trabalho e protecção dos elementos da envolvente que se devam manter, limpeza do pavimento, armazenamento e remoção dos restos da obra.
Inclui: Vazamento e limpeza do material de enchimento de juntas. Enchimento de juntas do pavimento. Limpeza do pavimento. Remoção e carga dos restos de obra.
Critério de medição de projecto: Superfície medida segundo documentação gráfica de Projecto.
Critério de medição de obra: Medir-se-á a superfície realmente executada segundo especificações de Projecto.

| Código | Un | Descrição | Rendimento | Preço | Importância |
|---|---|---|---|---|---|
| mt09mcw050ha | kg | Argamassa de juntas cimentosa melhorada, tipo CG2 W A, segundo EN 13888, com absorção de água reduzida e resistência elevada à abrasão, Webercolor Junta Ancha "WEBER", cor Blanco, composta de cimento, inertes calcários, resinas sintéticas, aditivos orgânicos e inorgânicos específicos e pigmentos minerais, com muito baixo conteúdo de compostos orgânicos voláteis (COV), de endurecimento sem retracção e impermeável à água, para enchimento de juntas de todo tipo de peças cerâmicas e pedras naturais, para juntas de 3 a 15 mm. (material) | 0.020 | 56.09 | 1.12 |
| mo061 | h | Ajudante de ladrilhador. (mão de obra) | 0.146 | 100.44 | 14.66 |
| % | % | Custos directos complementares | 2 % | 15.78 | 0.32 |
|  |  | Custos directos |  |  | 16.10 |
