# Soleira seca. Sistema "PLACO"

- Propriedade do ficheiro: CYPE INGENIEROS, S.A.
- Formato: FIEBDC-3/2002
- Âmbito geográfico: Moçambique
- Moeda: MZN
- Custos indirectos: 3.00 %
- IVA: 17.00 %

## R Revestimentos

### RS Pavimentos

#### RSB Bases de pavimento

**RSB050** m² Soleira seca. Sistema "PLACO".
Soleira seca. Sistema Placo Force Floor Plus "PLACO", constituído por: barreira de vapor constituída por filme de polietileno de 0,2 mm de espessura; painel rígido de lã mineral, segundo EN 13162, não revestido, de 20 mm de espessura, resistência térmica 0,45 m²°C/W, condutibilidade térmica 0,041 W/(m°C); placa de soleira seca, Solera Rigidur 20 "PLACO", de 20 mm de espessura, com os bordos longitudinais macho-fêmea composta por duas placas de gesso laminado reforçado com fibras, coladas em fábrica, de 10 mm; e placa de gesso laminado reforçado com fibras GF-C1-I-W2 / EN 15283-2 - 1200 / 2400 / 12,5 / com os bordos longitudinais quadrados, Rigidur H 13 BC "PLACO", unida à placa de soleira seca com adesivo e posterior aparafusamento. Inclusive banda estanque autocolante, Banda 45 "PLACO", adesivo Rigidur Nature Line Suelo "PLACO", para a vedação de juntas entre placas e parafusos para a fixação das placas.
Critérios considerados na determinação do preço da unidade de obra: O preço não inclui a superfície suporte.
Inclui: Colocação do filme de polietileno. Colocação da fita perimetral. Colocação do isolamento. Colocação das placas.
Critério de medição de projecto: Superfície medida segundo documentação gráfica de Projecto.
Critério de medição de obra: Medir-se-á a superfície realmente executada segundo especificações de Projecto, sem deduzir a superfície ocupada pelos pilares situados dentro do seu perímetro.

| Código | Un | Descrição | Rendimento | Preço | Importância |
|---|---|---|---|---|---|
| mt15mbv100a | m² | Filme de polietileno, de 0,2 mm de espessura. (material) | 1.100 | 28.94 | 31.83 |
| mt12plj020c | m | Banda estanque autocolante, Banda 45 "PLACO", de espuma de polietileno de células fechadas, de 3 mm de espessura e 45 mm de largura, para a estanquidade e isolamento do perímetro em soleiras. (material) | 1.100 | 45.19 | 49.71 |
| mt16lra012a | m² | Painel rígido de lã mineral, segundo EN 13162, não revestido, de 20 mm de espessura, resistência térmica 0,45 m²°C/W, condutibilidade térmica 0,041 W/(m°C), Euroclasse A1 de reacção ao fogo segundo NP EN 13501-1, densidade 90 kg/m³, calor específico 840 J/kgK, capacidade de absorção de água a curto prazo <=1 kg/m² e factor de resistência à difusão do vapor de água 1,3. (material) | 1.500 | 943.11 | 1414.67 |
| mt12pss010a | m² | Placa de soleira seca, Solera Rigidur 20 "PLACO", de 20 mm de espessura, com os bordos longitudinais macho-fêmea composta por duas placas de gesso laminado reforçado com fibras, coladas em fábrica, de 10 mm. (material) | 1.050 | 2559.94 | 2687.94 |
| mt12pss020a | kg | Adesivo Rigidur Nature Line Suelo "PLACO". (material) | 0.090 | 1231.75 | 110.86 |
| mt12plt050b | Ud | Parafuso auto-roscante Rigidur 30 "PLACO", com cabeça de trombeta, de 30 mm de comprimento. (material) | 18.000 | 2.15 | 38.70 |
| mt12plk015a | m² | Placa de gesso laminado reforçado com fibras GF-C1-I-W2 / EN 15283-2 - 1200 / 2400 / 12,5 / com os bordos longitudinais quadrados, Rigidur H 13 BC "PLACO". (material) | 1.050 | 2247.42 | 2359.79 |
| op00ato010 |  | Aparafusadora. | 1.000 | 0.00 | 0.00 |
| op00tal010 |  | Berbequim. | 1.000 | 0.00 | 0.00 |
| op00sie010 |  | Serra tico-tico. | 1.000 | 0.00 | 0.00 |
| mo053 | h | Oficial de 1ª montador de pré-fabricados interiores. (mão de obra) | 0.596 | 138.06 | 82.28 |
| mo100 | h | Ajudante de montador de pré-fabricados interiores. (mão de obra) | 0.596 | 100.44 | 59.86 |
| % | % | Custos directos complementares | 2 % | 6835.64 | 136.71 |
|  |  | Custos directos |  |  | 6972.35 |
