# Isolamento térmico intermédio em parede de placas

- Propriedade do ficheiro: CYPE Ingenieros S.A.
- Formato: FIEBDC-3/2016
- Programa: Gerador de preços para construção civil. CYPE Ingenieros, S.A.
- Data: 30/10/2024
- Âmbito geográfico: Moçambique
- Moeda: MZN
- Custos indirectos: 3 %
- IVA: 17 %

## N Isolamentos e impermeabilizações

### NA Isolamentos térmicos

#### NAP Divisões

**NAP020** m² Isolamento térmico intermédio em parede de placas.
Isolamento térmico intermédio em parede de placas, com painel semi-rígido de lã mineral, Geowall 37 "ISOVER", segundo EN 13162, não revestido, de 40 mm de espessura, resistência térmica 1,081 m²°C/W, condutibilidade térmica 0,037 W/(m°C), colocado entre os montantes da estrutura portante.
Inclui: Corte e preparação do isolamento a colocar entre os montantes. Colocação do isolamento entre os montantes.
Critério de medição de projecto: Superfície medida segundo documentação gráfica de Projecto.
Critério de medição de obra: Medir-se-á a superfície realmente executada segundo especificações de Projecto.

| Código | Un | Descrição | Rendimento | Preço | Importância |
|---|---|---|---|---|---|
| mt16lri010bo | m² | Painel semi-rígido de lã mineral, Geowall 37 "ISOVER", segundo EN 13162, não revestido, de 40 mm de espessura, resistência térmica 1,081 m²°C/W, condutibilidade térmica 0,037 W/(m°C), coeficiente de absorção sonora médio 0,7 para uma frequência de 500 Hz e Euroclasse A1 de reacção ao fogo segundo NP EN 13501-1. (material) | 1 | 318.3 | 318.300 |
| mo054 | h | Oficial de 1ª montador de isolamentos. (mão de obra) | 0.061 | 138.06 | 8.422 |
| mo101 | h | Ajudante de montador de isolamentos. (mão de obra) | 0.061 | 100.44 | 6.127 |
| % | % | Custos directos complementares | 2 % | 332.849 | 6.657 |
|  |  | Custos directos |  |  | 339.506 |

Resíduos:
- colocação: mt16lri010bo; factor de resíduo 0.048

## Recursos

**mt16lri010bo** m² Painel semi-rígido de lã mineral
Dados técnicos: Custo energético 24.069 MJ; Emissão de CO2 1.667 kg; Código LER 17 06 04; Massa do elemento 1.6 kg; Volume 0.002667 m3
Resíduos:
- embalagem: re170203 Plástico. (componente de resíduo); rendimento 0.024 kg; Código LER 17 02 03; Massa do elemento 1 kg; Volume 0.001667 m3
