# Papeleira de polietileno

- Propriedade do ficheiro: CYPE INGENIEROS, S.A.
- Formato: FIEBDC-3/2002
- Âmbito geográfico: Moçambique
- Moeda: MZN
- Custos indirectos: 3.00 %
- IVA: 17.00 %

## T Equipamento urbano

### TM Mobiliário urbano

#### TME Papeleiras

**TME030** Ud Papeleira de polietileno.
Papeleira modelo Cylindre "SANTA & COLE", de 27 cm de diâmetro, 84 cm de altura e 36 litros de capacidade, com corpo de polietileno estriado cor preta e base de betão, fixada a uma superfície suporte com elementos de ancoragem.
Critérios considerados na determinação do preço da unidade de obra: O preço não inclui a superfície suporte.
Inclui: Marcação. Montagem. Eliminação e limpeza do material sobrante.
Critério de medição de projecto: Número de unidades previstas, segundo documentação gráfica de Projecto.
Critério de medição de obra: Medir-se-á o número de unidades realmente executadas segundo especificações de Projecto.

| Código | Un | Descrição | Rendimento | Preço | Importância |
|---|---|---|---|---|---|
| mt52psc050a | Ud | Papeleira modelo Cylindre "SANTA & COLE", de 27 cm de diâmetro, 84 cm de altura e 36 litros de capacidade, com corpo de polietileno estriado cor preta e base de betão, inclusive recipiente interior de aço galvanizado e pernos de ancoragem. (material) | 1.000 | 38275.37 | 38275.37 |
| mt09reh330 | kg | Argamassa de resina epóxi com areia de sílica, de endurecimento rápido, para enchimento de ancoragens. (material) | 0.200 | 227.44 | 45.49 |
| mo041 | h | Oficial de 1ª construção de obra civil. (mão de obra) | 0.343 | 134.36 | 46.09 |
| mo087 | h | Ajudante de construção de obra civil. (mão de obra) | 0.343 | 100.44 | 34.45 |
| % | % | Custos directos complementares | 2 % | 38401.40 | 768.03 |
|  |  | Custos directos |  |  | 39169.43 |
