# Floreira de madeira

- Propriedade do ficheiro: CYPE INGENIEROS, S.A.
- Formato: FIEBDC-3/2002
- Âmbito geográfico: Moçambique
- Moeda: MZN
- Custos indirectos: 3.00 %
- IVA: 17.00 %

## T Equipamento urbano

### TM Mobiliário urbano

#### TMJ Floreiras

**TMJ030** Ud Floreira de madeira.
Floreira modelo Plaza "SANTA & COLE", de 70x70x45 cm, com painéis de madeira tropical com certificado FSC Puro tratada com óleo de dois componentes e estrutura de perfis de aço com protecção antioxidante e tinta de cor preto.
Inclui: Colocação da floreira. Eliminação e limpeza do material sobrante.
Critério de medição de projecto: Número de unidades previstas, segundo documentação gráfica de Projecto.
Critério de medição de obra: Medir-se-á o número de unidades realmente executadas segundo especificações de Projecto.

| Código | Un | Descrição | Rendimento | Preço | Importância |
|---|---|---|---|---|---|
| mt52jsc030a | Ud | Floreira modelo Plaza "SANTA & COLE", de 70x70x45 cm, com painéis de madeira tropical com certificado FSC Puro tratada com óleo de dois componentes e estrutura de perfis de aço com protecção antioxidante e tinta de cor preto, inclusive fundo de malha metálica galvanizada a quente e recipiente interior de fibra de vidro. (material) | 1.000 | 189362.31 | 189362.31 |
| mq04cag010a | h | Camião com grua de carga máxima 6 t. (equipamento) | 0.220 | 1970.65 | 433.54 |
| mo041 | h | Oficial de 1ª construção de obra civil. (mão de obra) | 0.245 | 134.36 | 32.92 |
| mo087 | h | Ajudante de construção de obra civil. (mão de obra) | 0.245 | 100.44 | 24.61 |
| % | % | Custos directos complementares | 2 % | 189853.38 | 3797.07 |
|  |  | Custos directos |  |  | 193650.45 |
