# Banco de madeira

- Propriedade do ficheiro: CYPE Ingenieros S.A.
- Formato: FIEBDC-3/2016
- Programa: Gerador de preços para construção civil. CYPE Ingenieros, S.A.
- Data: 30/10/2024
- Âmbito geográfico: Moçambique
- Moeda: MZN
- Custos indirectos: 3 %
- IVA: 17 %

## T Equipamento urbano

### TM Mobiliário urbano

#### TMB Bancos, cadeiras e mesas

**TMB020** Ud Banco de madeira.
Banco modelo Bancal "SANTA & COLE" de um tramo sem encosto, de 51x45x224 cm, com assento de pranchas de 50/65x160 mm de madeira tropical com certificado FSC Puro tratada com óleo de dois componentes e corpo estrutural de chapa dobrada de aço de 6 mm de espessura com protecção antioxidante e tinta, fixado a uma superfície suporte com elementos de ancoragem.
Critérios considerados na determinação do preço da unidade de obra: O preço não inclui a superfície suporte.
Inclui: Marcação. Montagem. Eliminação e limpeza do material sobrante.
Critério de medição de projecto: Número de unidades previstas, segundo documentação gráfica de Projecto.
Critério de medição de obra: Medir-se-á o número de unidades realmente executadas segundo especificações de Projecto.

| Código | Un | Descrição | Rendimento | Preço | Importância |
|---|---|---|---|---|---|
| mt52bsc050a | Ud | Banco modelo Bancal "SANTA & COLE" de um tramo sem encosto, de 51x45x224 cm, com assento de pranchas de 50/65x160 mm de madeira tropical com certificado FSC Puro tratada com óleo de dois componentes e corpo estrutural de chapa dobrada de aço de 6 mm de espessura com protecção antioxidante e tinta, inclusive pernos de ancoragem. (material) | 1 | 91995.16 | 91995.160 |
| mt09reh330 | kg | Argamassa de resina epóxi com areia de sílica, de endurecimento rápido, para enchimento de ancoragens. (material) | 0.1 | 227.44 | 22.744 |
| mo041 | h | Oficial de 1ª construção de obra civil. (mão de obra) | 0.613 | 134.36 | 82.363 |
| mo087 | h | Ajudante de construção de obra civil. (mão de obra) | 0.613 | 100.44 | 61.570 |
| % | % | Custos directos complementares | 2 % | 92161.837 | 1843.237 |
|  |  | Custos directos |  |  | 94005.074 |

Resíduos:
- colocação: mt09reh330 Argamassa de resina epóxi com areia de sílica, de endurecimento rápido, para enchimento de ancoragens; factor de resíduo 0.042925

## Recursos

**mt52bsc050a** Ud Banco modelo Bancal "SANTA & COLE" de um tramo sem encosto
Dados técnicos: Custo energético 1996.901 MJ; Emissão de CO2 19.314 kg
Resíduos:
- embalagem: re150101 Embalagens de papel e cartão. (componente de resíduo); rendimento 1.49 kg; Código LER 15 01 01; Massa do elemento 1 kg; Volume 0.001333 m3

**mt09reh330** kg Argamassa de resina epóxi com areia de sílica, de endurecimento rápido, para enchimento de ancoragens
Dados técnicos: Custo energético 2.251 MJ; Emissão de CO2 0.184 kg; Código LER 17 09 04; Massa do elemento 1 kg; Volume 0.000667 m3
Resíduos:
- embalagem: re170203 Plástico. (componente de resíduo); rendimento 0.003 kg; Código LER 17 02 03; Massa do elemento 1 kg; Volume 0.001667 m3
