# Depósito com permutador de permutação simples, para produção de A.Q.S

- Propriedade do ficheiro: CYPE Ingenieros S.A.
- Formato: FIEBDC-3/2016
- Programa: Gerador de preços para construção civil. CYPE Ingenieros, S.A.
- Data: 30/10/2024
- Âmbito geográfico: Moçambique
- Moeda: MZN
- Custos indirectos: 3 %
- IVA: 17 %

## I Instalações

### IC Aquecimento, arrefecimento, climatização e A.Q.S.

#### ICS Sistemas de condução de água

**ICS050** Ud Depósito com permutador de permutação simples, para produção de A.Q.S.
Depósito de aço vitrificado, FE 300/3 MR, com permutador de uma serpentina, de solo, 300 l, eficiência energética classe B, altura 1775 mm, diâmetro 660 mm, sonda de temperatura. Inclusive válvulas de corte, elementos de montagem e acessórios necessários para o seu correcto funcionamento.
Inclui: Marcação. Colocação. Ligação. Verificação do seu correcto funcionamento.
Critério de medição de projecto: Número de unidades previstas, segundo documentação gráfica de Projecto.
Critério de medição de obra: Medir-se-á o número de unidades realmente executadas segundo especificações de Projecto.

| Código | Un | Descrição | Rendimento | Preço | Importância |
|---|---|---|---|---|---|
| mt38css103b | Ud | Depósito de aço vitrificado, FE 300/3 MR, com permutador de uma serpentina, de solo, 300 l, eficiência energética classe B, altura 1775 mm, diâmetro 660 mm, sonda de temperatura. (material) | 1 | 193876.38 | 193876.380 |
| mt37svs010c | Ud | Válvula de segurança, de latão, com rosca de 1/2" de diâmetro, regulada a 6 bar de pressão. (material) | 1 | 426.65 | 426.650 |
| mt38www011 | Ud | Material auxiliar para instalações de A.Q.S. (material) | 1 | 139.86 | 139.860 |
| mo004 | h | Oficial de 1ª instalador de aquecimento. (mão de obra) | 0.904 | 138.06 | 124.806 |
| mo103 | h | Ajudante de instalador de aquecimento. (mão de obra) | 0.904 | 100.25 | 90.626 |
| % | % | Custos directos complementares | 2 % | 194658.322 | 3893.166 |
|  |  | Custos directos |  |  | 198551.488 |

## Recursos

**mt38css103b** Ud Depósito de aço vitrificado
Dados técnicos: Custo energético 3849.763 MJ; Emissão de CO2 158.796 kg
Resíduos:
- embalagem: re150101 Embalagens de papel e cartão. (componente de resíduo); rendimento 2.275 kg; Código LER 15 01 01; Massa do elemento 1 kg; Volume 0.001333 m3
- embalagem: re170201 Madeira. (componente de resíduo); rendimento 0.618 kg; Código LER 17 02 01; Massa do elemento 1 kg; Volume 0.000909 m3

**mt37svs010c** Ud Válvula de segurança, de latão, com rosca de 1/2" de diâmetro, regulada a 6 bar de pressão
Dados técnicos: Custo energético 511.326 MJ; Emissão de CO2 34.399 kg
Resíduos:
- embalagem: re150101 Embalagens de papel e cartão; rendimento 0.072 kg
