# Grupo hidráulico com permutador para circuito de aquecimento

- Propriedade do ficheiro: CYPE Ingenieros S.A.
- Formato: FIEBDC-3/2016
- Programa: Gerador de preços para construção civil. CYPE Ingenieros, S.A.
- Data: 30/10/2024
- Âmbito geográfico: Moçambique
- Moeda: MZN
- Custos indirectos: 3 %
- IVA: 17 %

## I Instalações

### IC Aquecimento, arrefecimento, climatização e A.Q.S.

#### ICS Sistemas de condução de água

**ICS112** Ud Grupo hidráulico com permutador para circuito de aquecimento.
Módulo hidráulico mural, Genia Splitter "SAUNIER DUVAL", para separação do circuito de geração do circuito de aquecimento, de 500x360x250 mm, com sistema de enchimento e vazamento, bomba de circulação e válvula de segurança regulada a 3 bar para o circuito secundário, e sonda de temperatura.
Inclui: Marcação. Colocação dos componentes do grupo. Ligação e verificação do seu correcto funcionamento.
Critério de medição de projecto: Número de unidades previstas, segundo documentação gráfica de Projecto.
Critério de medição de obra: Medir-se-á o número de unidades realmente executadas segundo especificações de Projecto.

| Código | Un | Descrição | Rendimento | Preço | Importância |
|---|---|---|---|---|---|
| mt38ghs010b | Ud | Módulo hidráulico mural, Genia Splitter "SAUNIER DUVAL", para separação do circuito de geração do circuito de aquecimento, de 500x360x250 mm, com sistema de enchimento e vazamento, bomba de circulação e válvula de segurança regulada a 3 bar para o circuito secundário, e sonda de temperatura. (material) | 1 | 134556 | 134556.000 |
| mo011 | h | Oficial de 1ª montador. (mão de obra) | 0.361 | 138.06 | 49.840 |
| mo080 | h | Ajudante de montador. (mão de obra) | 0.361 | 100.44 | 36.259 |
| % | % | Custos directos complementares | 2 % | 134642.099 | 2692.842 |
|  |  | Custos directos |  |  | 137334.941 |
