# Incorporação de colector solar térmico para instalação colectiva, integrado em cobertura inclinada

- Propriedade do ficheiro: CYPE Ingenieros S.A.
- Formato: FIEBDC-3/2016
- Programa: Gerador de preços para construção civil. CYPE Ingenieros, S.A.
- Data: 30/10/2024
- Âmbito geográfico: Moçambique
- Moeda: MZN
- Custos indirectos: 3 %
- IVA: 17 %

## Z Reabilitação energética

### ZC Aquecimento, climatização e A.Q.S.

#### ZCB Captação solar

**ZCB012** Ud Incorporação de colector solar térmico para instalação colectiva, integrado em cobertura inclinada.
Reabilitação energética de edifício através da incorporação de colector solar térmico formado por bateria de 2 módulos, composto cada um deles de um colector solar térmico plano, Helioconcept SRV 2.3/2 "SAUNIER DUVAL", com painel de montagem de 1233x2033x80 mm, superfície útil 2,35 m², rendimento óptico 0,787, coeficiente de perdas primário 3,783 W/m²K e coeficiente de perdas secundário 0,016 W/m²K², composto de aro de alumínio, acabamento pintado, absorvedor de cobre com tratamento altamente selectivo, isolamento térmico de lã mineral e cobertura protectora de vidro de segurança, colocados sobre estrutura suporte para cobertura inclinada, depósito de aço vitrificado, FE 300/3 MR, com permutador de uma serpentina, de solo, 300 l, eficiência energética classe B, altura 1775 mm, diâmetro 660 mm, sonda de temperatura, vaso de expansão, capacidade 25 l, "SAUNIER DUVAL", especial para aplicações de energia solar térmica e grupo hidráulico solar, formado por bomba de circulação com variador de frequência e central electrónica com 3 sondas de temperatura (Pt100) com bainhas, 2 saídas de relé, ecrã digital para consulta das temperaturas do colector solar e do depósito e do ganho solar, protecção anti-gelo, registos das temperaturas máxima e mínima do colector solar e dos tanques de armazenamento, sensores ligáveis para facilitar a sua instalação e função inteligente para aquecimento de piscinas ou A.Q.S., caudalímetro, válvula de segurança, manómetro, válvulas de enchimento e vazamento, tubos flexíveis com isolamento e carcaça para isolamento térmico. Inclusive acessórios de montagem e fixação, conjunto de ligações hidráulicas entre colectores solares térmicos, liquido de enchimento para colector solar térmico, válvula de segurança, purgador, válvulas de corte e demais acessórios, válvulas de corte, elementos de montagem e acessórios necessários para o seu correcto funcionamento, manómetro e elementos de montagem e ligação necessários para o seu correcto funcionamento.
Inclui: Marcação do conjunto. Colocação da estrutura suporte. Colocação e fixação dos painéis sobre a estrutura suporte. Ligação com a rede de abastecimento de água. Enchimento do circuito. Marcação. Colocação. Ligação. Verificação do seu correcto funcionamento. Marcação. Colocação. Ligação à rede de distribuição. Verificação do seu correcto funcionamento. Marcação. Colocação. Ligação. Verificação do seu correcto funcionamento. Verificação do seu correcto funcionamento.
Critério de medição de projecto: Número de unidades previstas, segundo documentação gráfica de Projecto.
Critério de medição de obra: Medir-se-á o número de unidades realmente executadas segundo especificações de Projecto.

| Código | Un | Descrição | Rendimento | Preço | Importância |
|---|---|---|---|---|---|
| mt38css502a | Ud | Colector solar térmico plano, Helioconcept SRV 2.3/2 "SAUNIER DUVAL", com painel de montagem de 1233x2033x80 mm, superfície útil 2,35 m², rendimento óptico 0,787, coeficiente de perdas primário 3,783 W/m²K e coeficiente de perdas secundário 0,016 W/m²K², composto de aro de alumínio, acabamento pintado, absorvedor de cobre com tratamento altamente selectivo, isolamento térmico de lã mineral e cobertura protectora de vidro de segurança. (material) | 2 | 90186.28 | 180372.560 |
| mt38css552b | Ud | Caixilho de colector solar térmico, para 2 painéis, integrados em telhado de 22° a 75° de inclinação, "SAUNIER DUVAL". (material) | 1 | 108512.9 | 108512.900 |
| mt38css560 | Ud | Kit hidráulico de entrada e saída para bateria de colectores solares térmicos, "SAUNIER DUVAL". (material) | 1 | 6269.63 | 6269.630 |
| mt38css562 | Ud | Kit hidráulico de união entre colectores solares sobre cobertura inclinada, "SAUNIER DUVAL". (material) | 1 | 5305.07 | 5305.070 |
| mt38css580 | Ud | Purgador automático para colectores solares térmicos, "SAUNIER DUVAL". (material) | 1 | 7716.47 | 7716.470 |
| mt38css728 | Ud | Válvula de segurança, para uma temperatura máxima de 99°C, "SAUNIER DUVAL". (material) | 1 | 3858.23 | 3858.230 |
| mt38css300 | Ud | Bidão de 10 l de solução água-glicol para enchimento de colector solar térmico, "SAUNIER DUVAL". (material) | 0.37 | 6269.63 | 2319.763 |
| mt37sve010d | Ud | Válvula de esfera de latão niquelado para enroscar de 1". (material) | 2 | 1172.34 | 2344.680 |
| mt38css103b | Ud | Depósito de aço vitrificado, FE 300/3 MR, com permutador de uma serpentina, de solo, 300 l, eficiência energética classe B, altura 1775 mm, diâmetro 660 mm, sonda de temperatura. (material) | 1 | 193876.38 | 193876.380 |
| mt37svs010c | Ud | Válvula de segurança, de latão, com rosca de 1/2" de diâmetro, regulada a 6 bar de pressão. (material) | 1 | 426.65 | 426.650 |
| mt38css700c | Ud | Vaso de expansão, capacidade 25 l, "SAUNIER DUVAL", especial para aplicações de energia solar térmica. (material) | 1 | 11092.43 | 11092.430 |
| mt38vex015 | Ud | Ligação para vasos de expansão, formada por suportes e tubos de ligação. (material) | 1 | 5956.15 | 5956.150 |
| mt42www040 | Ud | Manómetro com banho de glicerina e diâmetro de esfera de 100 mm, com tomada vertical, para montagem roscado de 1/2", escala de pressão de 0 a 5 bar. (material) | 1 | 4175.58 | 4175.580 |
| mt38cst070b | Ud | Grupo hidráulico solar, formado por bomba de circulação com variador de frequência e central electrónica com 3 sondas de temperatura (Pt100) com bainhas, 2 saídas de relé, ecrã digital para consulta das temperaturas do colector solar e do depósito e do ganho solar, protecção anti-gelo, registos das temperaturas máxima e mínima do colector solar e dos tanques de armazenamento, sensores ligáveis para facilitar a sua instalação e função inteligente para aquecimento de piscinas ou A.Q.S., caudalímetro, válvula de segurança, manómetro, válvulas de enchimento e vazamento, tubos flexíveis com isolamento e carcaça para isolamento térmico. (material) | 1 | 97806.29 | 97806.290 |
| mt38www011 | Ud | Material auxiliar para instalações de A.Q.S. (material) | 1 | 139.86 | 139.860 |
| mo009 | h | Oficial de 1ª instalador de colectores solares. (mão de obra) | 6.024 | 138.06 | 831.673 |
| mo108 | h | Ajudante de instalador de colectores solares. (mão de obra) | 6.024 | 100.25 | 603.906 |
| mo004 | h | Oficial de 1ª instalador de aquecimento. (mão de obra) | 2.229 | 138.06 | 307.736 |
| mo103 | h | Ajudante de instalador de aquecimento. (mão de obra) | 2.229 | 100.25 | 223.457 |
| % | % | Custos directos complementares | 2 % | 632139.415 | 12642.788 |
|  |  | Custos directos |  |  | 644782.203 |

## Recursos

**mt38css502a** Ud Colector solar térmico plano
Dados técnicos: Custo energético 1406.806 MJ; Emissão de CO2 74.310 kg
Resíduos:
- embalagem: re150101 Embalagens de papel e cartão. (componente de resíduo); rendimento 2.738 kg; Código LER 15 01 01; Massa do elemento 1 kg; Volume 0.001333 m3

**mt38css728** Ud Válvula de segurança, para uma temperatura máxima de 99°C, "SAUNIER DUVAL"
Dados técnicos: Custo energético 511.326 MJ; Emissão de CO2 34.399 kg
Resíduos:
- embalagem: re150101 Embalagens de papel e cartão; rendimento 0.072 kg

**mt37sve010d** Ud Válvula de esfera de latão niquelado para enroscar de 1"
Dados técnicos: Custo energético 843.399 MJ; Emissão de CO2 56.701 kg
Resíduos:
- embalagem: re150101 Embalagens de papel e cartão; rendimento 0.072 kg

**mt38css103b** Ud Depósito de aço vitrificado
Dados técnicos: Custo energético 3849.763 MJ; Emissão de CO2 158.796 kg
Resíduos:
- embalagem: re150101 Embalagens de papel e cartão; rendimento 2.275 kg
- embalagem: re170201 Madeira. (componente de resíduo); rendimento 0.618 kg; Código LER 17 02 01; Massa do elemento 1 kg; Volume 0.000909 m3

**mt37svs010c** Ud Válvula de segurança, de latão, com rosca de 1/2" de diâmetro, regulada a 6 bar de pressão
Dados técnicos: Custo energético 511.326 MJ; Emissão de CO2 34.399 kg
Resíduos:
- embalagem: re150101 Embalagens de papel e cartão; rendimento 0.072 kg

**mt38css700c** Ud Vaso de expansão, capacidade 25 l, "SAUNIER DUVAL", especial para aplicações de energia solar térmica
Dados técnicos: Custo energético 79.437 MJ; Emissão de CO2 5.334 kg
Resíduos:
- embalagem: re150101 Embalagens de papel e cartão; rendimento 1.475 kg

**mt38cst070b** Ud Grupo hidráulico solar
Dados técnicos: Custo energético 0.859 MJ; Emissão de CO2 1.353 kg
Resíduos:
- embalagem: re150101 Embalagens de papel e cartão; rendimento 1.591 kg
