# Impermeabilização de chuveiro executado "in situ" com calha de drenagem, sistema Schlüter-KERDI-LINE-VARIO "SCHLÜTER-SYSTEMS"

- Propriedade do ficheiro: CYPE INGENIEROS, S.A.
- Formato: FIEBDC-3/2002
- Âmbito geográfico: Moçambique
- Moeda: MZN
- Custos indirectos: 3.00 %
- IVA: 17.00 %

## N Isolamentos e impermeabilizações

### NI Impermeabilizações

#### NIH Locais húmidos

**NIH122** Ud Impermeabilização de chuveiro executado "in situ" com calha de drenagem, sistema Schlüter-KERDI-LINE-VARIO "SCHLÜTER-SYSTEMS".
Impermeabilização de paramentos verticais e horizontais de chuveiro executado "in situ" com calha de drenagem, sistema Schlüter-KERDI-LINE-VARIO "SCHLÜTER-SYSTEMS", composta por, kit Schlüter-KERDI-LINE-VARIO-H 40 G5 "SCHLÜTER-SYSTEMS", formado por calha de drenagem de 140 mm de comprimento com lâmina impermeabilizante flexível de polietileno, elemento portante da calha de 65 mm de altura, sumidouro sifonado rotativo 360° de sifão invertido de saída horizontal de 40 mm de diâmetro, tubo de escoamento de 40 mm de diâmetro, tampa de protecção, peça para ensaio de estanquidade e duas peças para a resolução de ângulos internos em tratamentos impermeabilizantes, com união termoselada entre a calha e a lâmina, perfil de drenagem encurtável, de aço inoxidável AISI 316L, acabamento escovado, Schlüter-KERDI-LINE-VARIO D9 EB 120 "SCHLÜTER-SYSTEMS", de 1200x26x7 mm, lâmina impermeabilizante, dessolidarizante e difusora de vapor de água de polietileno com estrutura quadriculada, de 3 mm de espessura, Schlüter-DITRA 30M "SCHLÜTER-SYSTEMS", fixada ao suporte com cimento cola de presa normal C1 e lâmina impermeabilizante flexível de polietileno, com ambas as faces revestidas de geotêxtil não tecido, Schlüter-KERDI 200 "SCHLÜTER-SYSTEMS", de 0,2 mm de espessura, fixada ao suporte com cimento cola de presa normal C1. Inclusive adesivo bicomponente Schlüter-KERDI-COLL-L, banda de reforço Schlüter-KERDI-KEBA 100/125 e complementos de reforço em tratamento de pontos singulares através da utilização de peças especiais "SCHLÜTER-SYSTEMS" para a resolução de 2 encontros com ramais de descarga Schlüter-KERDI-KM.
Critérios considerados na determinação do preço da unidade de obra: O preço não inclui a formação de pendentes nem o revestimento.
Inclui: Corte e preparação das lâminas impermeabilizantes de polietileno. Espalhamento do cimento cola. Colocação da impermeabilização. Colocação e fixação do kit. Execução de reforços em pontos singulares. Resolução de uniões. Vedação de juntas elásticas. Colocação do perfil para drenagem de chuveiro executado "in situ".
Critério de medição de projecto: Número de unidades previstas, segundo documentação gráfica de Projecto.
Critério de medição de obra: Medir-se-á o número de unidades realmente executadas segundo especificações de Projecto.

| Código | Un | Descrição | Rendimento | Preço | Importância |
|---|---|---|---|---|---|
| mt15res170a | Ud | Kit Schlüter-KERDI-LINE-VARIO-H 40 G5 "SCHLÜTER-SYSTEMS", formado por calha de drenagem de 140 mm de comprimento com lâmina impermeabilizante flexível de polietileno, elemento portante da calha de 65 mm de altura, sumidouro sifonado rotativo 360° de sifão invertido de saída horizontal de 40 mm de diâmetro, tubo de escoamento de 40 mm de diâmetro, tampa de protecção, peça para ensaio de estanquidade e duas peças para a resolução de ângulos internos em tratamentos impermeabilizantes, com união termoselada entre a calha e a lâmina, para impermeabilização e drenagem de chuveiro executado "in situ". (material) | 1.000 | 21841.48 | 21841.48 |
| mt09mcr021g | kg | Cimento cola de presa normal, C1, segundo NP EN 12004, cor cinzento. (material) | 12.400 | 16.00 | 198.40 |
| mt15res300d | m² | Lâmina impermeabilizante, dessolidarizante e difusora de vapor de água de polietileno com estrutura quadriculada, de 3 mm de espessura, Schlüter-DITRA 30M "SCHLÜTER-SYSTEMS", revestida de geotêxtil não tecido numa das suas faces, fornecida em rolos de 30 m de comprimento. (material) | 1.200 | 1852.92 | 2223.50 |
| mt15res060d | kg | Adesivo bicomponente, Schlüter-KERDI-COLL-L "SCHLÜTER-SYSTEMS", à base de uma dispersão acrílica sem dissolventes e pó de cimento, para a vedação de juntas. (material) | 1.300 | 1149.76 | 1494.69 |
| mt15res020ob | m | Banda de vedação, Schlüter-KERDI-KEBA 100/125 "SCHLÜTER-SYSTEMS", de 125 mm de largura e 0,1 mm de espessura, para lâmina impermeabilizante flexível de polietileno, com ambas as faces revestidas de geotêxtil não tecido, fornecida em rolos de 30 m de comprimento. (material) | 1.200 | 387.76 | 465.31 |
| mt15res010a | m² | Lâmina impermeabilizante flexível de polietileno, com ambas as faces revestidas de geotêxtil não tecido, Schlüter-KERDI 200 "SCHLÜTER-SYSTEMS", de 0,2 mm de espessura. (material) | 5.000 | 1896.32 | 9481.60 |
| mt15res050a | Ud | Peça para a resolução de encontros com tubagens de passagem de 25 mm de diâmetro em tratamentos impermeabilizantes, Schlüter-KERDI-KM "SCHLÜTER-SYSTEMS". (material) | 2.000 | 190.41 | 380.82 |
| mt15res172a | Ud | Perfil de drenagem encurtável, de aço inoxidável AISI 316L, acabamento escovado, Schlüter-KERDI-LINE-VARIO D9 EB 120 "SCHLÜTER-SYSTEMS", de 1200x26x7 mm, com dois tampões terminais, para drenagem de chuveiro executado "in situ". (material) | 1.000 | 23580.57 | 23580.57 |
| mo029 | h | Oficial de 1ª aplicador de lâminas impermeabilizantes. (mão de obra) | 1.565 | 134.36 | 210.27 |
| mo067 | h | Ajudante de aplicador de lâminas impermeabilizantes. (mão de obra) | 1.565 | 100.44 | 157.19 |
| % | % | Custos directos complementares | 2 % | 60033.83 | 1200.68 |
|  |  | Custos directos |  |  | 61234.51 |
