# Dessolidarização e drenagem sob revestimento cerâmico ou de pedra natural, com lâminas nodulares de polietileno

- Propriedade do ficheiro: CYPE INGENIEROS, S.A.
- Formato: FIEBDC-3/2002
- Âmbito geográfico: Moçambique
- Moeda: MZN
- Custos indirectos: 3.00 %
- IVA: 17.00 %

## N Isolamentos e impermeabilizações

### NS Dessolidarizações

#### NSN Pavimentos

**NSN015** m² Dessolidarização e drenagem sob revestimento cerâmico ou de pedra natural, com lâminas nodulares de polietileno.
Dessolidarização e drenagem sob revestimento cerâmico ou de pedra natural, com lâmina drenante de estrutura nodular de polietileno, Schlüter-DITRA-DRAIN 4 "SCHLÜTER-SYSTEMS", com nódulos de 4 mm de altura, revestida de geotêxtil não tecido de polipropileno numa das suas faces, fixada ao suporte com cimento cola de presa normal, C1, cor cinzento, espalhado com palustra dentada e vedação de juntas com fita autocolante, Schlüter-DITRA-DRAIN-STUV KB 90.
Inclui: Corte e preparação da lâmina. Espalhamento do cimento cola sobre a superfície suporte. Colocação da lâmina. Colocação da fita autocolante para vedação de juntas.
Critério de medição de projecto: Superfície medida segundo documentação gráfica de Projecto.
Critério de medição de obra: Medir-se-á a superfície realmente executada segundo especificações de Projecto.

| Código | Un | Descrição | Rendimento | Preço | Importância |
|---|---|---|---|---|---|
| mt09mcr021g | kg | Cimento cola de presa normal, C1, segundo NP EN 12004, cor cinzento. (material) | 2.000 | 16.00 | 32.00 |
| mt15res310b | m² | Lâmina drenante de estrutura nodular de polietileno, Schlüter-DITRA-DRAIN 4 "SCHLÜTER-SYSTEMS", com nódulos de 4 mm de altura, revestida de geotêxtil não tecido de polipropileno numa das suas faces, fornecida em rolos de 25 m de comprimento. (material) | 1.050 | 2105.63 | 2210.91 |
| mt15res315b | m | Fita autocolante, Schlüter-DITRA-DRAIN-STUV KB 90 "SCHLÜTER-SYSTEMS", de 90 mm de largura, fornecida em rolos de 30 m de comprimento. (material) | 0.250 | 696.41 | 174.10 |
| mo029 | h | Oficial de 1ª aplicador de lâminas impermeabilizantes. (mão de obra) | 0.111 | 134.36 | 14.91 |
| mo067 | h | Ajudante de aplicador de lâminas impermeabilizantes. (mão de obra) | 0.111 | 100.44 | 11.15 |
| % | % | Custos directos complementares | 2 % | 2443.07 | 48.86 |
|  |  | Custos directos |  |  | 2491.93 |
