# Rodapé de aço inoxidável

- Propriedade do ficheiro: CYPE INGENIEROS, S.A.
- Formato: FIEBDC-3/2002
- Âmbito geográfico: Moçambique
- Moeda: MZN
- Custos indirectos: 3.00 %
- IVA: 17.00 %

## R Revestimentos

### RS Pavimentos

#### RSD Remates de pavimento

**RSD010** m Rodapé de aço inoxidável.
Rodapé de aço inoxidável AISI 304, acabamento escovado, Schlüter-DESIGNBASE-SL 110 EB "SCHLÜTER-SYSTEMS", de 110 mm de altura e 10,5 mm de largura na base. COLOCAÇÃO: com cola.
Inclui: Limpeza e preparação da superfície suporte. Marcação. Corte do rodapé. Colocação e fixação do rodapé. Resolução de esquinas e encontros. Limpeza final.
Critério de medição de projecto: Comprimento medido segundo documentação gráfica de Projecto, sem incluir vãos de portas. Não foi incrementada a medição por perdas, uma vez que na composição se considerou 5% a mais.
Critério de medição de obra: Medir-se-á o comprimento realmente executado segundo especificações de Projecto.

| Código | Un | Descrição | Rendimento | Preço | Importância |
|---|---|---|---|---|---|
| mt15res070a | Ud | Cartucho de massa adesiva elástica monocomponente, Schlüter-KERDI-FIX "SCHLÜTER-SYSTEMS", à base de polímeros híbridos neutros (MS), de 290 ml, cor cinzento ou branco e acabamento brilhante. (material) | 0.020 | 2300.47 | 46.01 |
| mt18jrs734a | m | Rodapé de aço inoxidável AISI 304, acabamento escovado, Schlüter-DESIGNBASE-SL 110 EB "SCHLÜTER-SYSTEMS", de 110 mm de altura e 10,5 mm de largura na base, fornecido em barras de 2,5 m de comprimento, inclusive peças para uniões, resolução de ângulos e terminações. (material) | 1.050 | 4467.84 | 4691.23 |
| mo023 | h | Oficial de 1ª ladrilhador. (mão de obra) | 0.134 | 134.36 | 18.00 |
| % | % | Custos directos complementares | 2 % | 4755.24 | 95.10 |
|  |  | Custos directos |  |  | 4850.34 |
