# Impermeabilização de fachada com lâminas de poliolefinas

- Propriedade do ficheiro: CYPE INGENIEROS, S.A.
- Formato: FIEBDC-3/2002
- Âmbito geográfico: Moçambique
- Moeda: MZN
- Custos indirectos: 3.00 %
- IVA: 17.00 %

## N Isolamentos e impermeabilizações

### NI Impermeabilizações

#### NIF Fachadas

**NIF060** m² Impermeabilização de fachada com lâminas de poliolefinas.
Impermeabilização de fachada com lâmina impermeabilizante, dessolidarizante e difusora de vapor de água de polietileno com estrutura quadriculada, de 3 mm de espessura, Schlüter-DITRA 30M "SCHLÜTER-SYSTEMS", revestida de geotêxtil não tecido numa das suas faces, tipo monocamada, totalmente aderida ao suporte com cimento cola de presa normal, C1, cor cinzento, preparada para receber directamente sobre ela o revestimento cerâmico. Inclusive adesivo bicomponente, Schlüter-KERDI-COLL-L "SCHLÜTER-SYSTEMS", banda de reforço Schlüter-KERDI-KEBA 100/125 e massa adesiva elástica monocomponente, Schlüter-KERDI-FIX "SCHLÜTER-SYSTEMS" para a resolução de encontros com paramentos verticais.
Critérios considerados na determinação do preço da unidade de obra: O preço não inclui a camada de protecção.
Inclui: Limpeza e preparação da superfície. Aplicação do cimento cola. Colocação da impermeabilização. Resolução de encontros e pontos singulares.
Critério de medição de projecto: Superfície medida em projecção horizontal, segundo documentação gráfica de Projecto, desde as faces interiores dos parapeitos ou muretes perimetrais que a limitam.
Critério de medição de obra: Medir-se-á, em projecção horizontal, a superfície realmente executada segundo especificações de Projecto, desde as faces interiores dos parapeitos ou muretes perimetrais que a limitam.

| Código | Un | Descrição | Rendimento | Preço | Importância |
|---|---|---|---|---|---|
| mt09mcr021g | kg | Cimento cola de presa normal, C1, segundo NP EN 12004, cor cinzento. (material) | 2.000 | 16.00 | 32.00 |
| mt15res300d | m² | Lâmina impermeabilizante, dessolidarizante e difusora de vapor de água de polietileno com estrutura quadriculada, de 3 mm de espessura, Schlüter-DITRA 30M "SCHLÜTER-SYSTEMS", revestida de geotêxtil não tecido numa das suas faces, fornecida em rolos de 30 m de comprimento. (material) | 1.050 | 1852.92 | 1945.57 |
| mt15res060d | kg | Adesivo bicomponente, Schlüter-KERDI-COLL-L "SCHLÜTER-SYSTEMS", à base de uma dispersão acrílica sem dissolventes e pó de cimento, para a vedação de juntas. (material) | 0.300 | 1149.76 | 344.93 |
| mt15res020ob | m | Banda de vedação, Schlüter-KERDI-KEBA 100/125 "SCHLÜTER-SYSTEMS", de 125 mm de largura e 0,1 mm de espessura, para lâmina impermeabilizante flexível de polietileno, com ambas as faces revestidas de geotêxtil não tecido, fornecida em rolos de 30 m de comprimento. (material) | 1.200 | 387.76 | 465.31 |
| mt15res070a | Ud | Cartucho de massa adesiva elástica monocomponente, Schlüter-KERDI-FIX "SCHLÜTER-SYSTEMS", à base de polímeros híbridos neutros (MS), de 290 ml, cor cinzento ou branco e acabamento brilhante. (material) | 0.060 | 2300.47 | 138.03 |
| mo029 | h | Oficial de 1ª aplicador de lâminas impermeabilizantes. (mão de obra) | 0.269 | 134.36 | 36.14 |
| mo067 | h | Ajudante de aplicador de lâminas impermeabilizantes. (mão de obra) | 0.269 | 100.44 | 27.02 |
| % | % | Custos directos complementares | 2 % | 2989.00 | 59.78 |
|  |  | Custos directos |  |  | 3048.78 |
