# Remate lateral de cobertura com perfil

- Propriedade do ficheiro: CYPE Ingenieros S.A.
- Formato: FIEBDC-3/2016
- Programa: Gerador de preços para construção civil. CYPE Ingenieros, S.A.
- Data: 30/10/2024
- Âmbito geográfico: Moçambique
- Moeda: MZN
- Custos indirectos: 3 %
- IVA: 17 %

## Q Coberturas

### QR Remates

#### QRB Remate lateral

**QRB010** m Remate lateral de cobertura com perfil.
Remate lateral de cobertura com perfil de remate inferior de alumínio lacado, Schlüter-BARA-RTK 30 BW "SCHLÜTER-SYSTEMS", de 40 mm de altura, cor branca RAL 9010 acabamento brilhante, com perfurações trapezoidais para a sua fixação e pingadeira. Inclusive cimento cola, peças especiais e silicone neutro.
Inclui: Limpeza e preparação da superfície. Marcação. Corte, colocação e fixação do perfil.
Critério de medição de projecto: Comprimento medido segundo documentação gráfica de Projecto.
Critério de medição de obra: Medir-se-á o comprimento realmente executado segundo especificações de Projecto.

| Código | Un | Descrição | Rendimento | Preço | Importância |
|---|---|---|---|---|---|
| mt09mcr021m | kg | Cimento cola melhorado, C2, segundo NP EN 12004, cor cinzento. (material) | 0.17 | 18.75 | 3.188 |
| mt20pcs010a | m | Perfil de remate inferior de alumínio lacado, Schlüter-BARA-RTK 30 BW "SCHLÜTER-SYSTEMS", de 40 mm de altura, cor branca RAL 9010 acabamento brilhante, com perfurações trapezoidais para a sua fixação e pingadeira, fornecido em barras de 2,5 m de comprimento. (material) | 1.1 | 4222.84 | 4645.124 |
| mt15sja100 | Ud | Cartucho de pasta de silicone neutro. (material) | 0.01 | 301.91 | 3.019 |
| mo020 | h | Oficial de 1ª construção. (mão de obra) | 0.183 | 134.36 | 24.588 |
| mo113 | h | Operário não qualificado construção. (mão de obra) | 0.183 | 96.77 | 17.709 |
| % | % | Custos directos complementares | 2 % | 4693.628 | 93.873 |
|  |  | Custos directos |  |  | 4787.501 |

Resíduos:
- colocação: mt09mcr021m Cimento cola melhorado, C2, segundo NP EN 12004, cor cinzento; factor de resíduo 0.07
- colocação: mt20pcs010a; factor de resíduo 0.024
- colocação: mt15sja100 Cartucho de pasta de silicone neutro; factor de resíduo 0.06

## Recursos

**mt09mcr021m** kg Cimento cola melhorado, C2, segundo NP EN 12004, cor cinzento
Dados técnicos: Custo energético 3.871 MJ; Emissão de CO2 0.344 kg; Código LER 17 09 04; Massa do elemento 1 kg; Volume 0.000667 m3
Resíduos:
- embalagem: re170203 Plástico. (componente de resíduo); rendimento 0.003 kg; Código LER 17 02 03; Massa do elemento 1 kg; Volume 0.001667 m3

**mt20pcs010a** m Perfil de remate inferior de alumínio lacado
Dados técnicos: Custo energético 95.469 MJ; Emissão de CO2 6.812 kg; Código LER 17 04 02; Massa do elemento 0.864 kg; Volume 0.000576 m3
Resíduos:
- embalagem: re170203 Plástico; rendimento 0.008 kg

**mt15sja100** Ud Cartucho de pasta de silicone neutro
Dados técnicos: Custo energético 87.088 MJ; Emissão de CO2 3.667 kg; Código LER 17 09 04; Massa do elemento 0.45 kg; Volume 0.0003 m3
Resíduos:
- embalagem: re170203 Plástico; rendimento 0.1 kg
