# Controlo centralizado

- Propriedade do ficheiro: CYPE Ingenieros S.A.
- Formato: FIEBDC-3/2016
- Programa: Gerador de preços para construção civil. CYPE Ingenieros, S.A.
- Data: 30/10/2024
- Âmbito geográfico: Moçambique
- Moeda: MZN
- Custos indirectos: 3 %
- IVA: 17 %

## I Instalações

### IB Sistemas de climatização

#### IBP Sistema VRF (Toshiba)

**IBP530** Ud Controlo centralizado.
Controlo remoto central, para controlo até 64 unidades interiores de ar condicionado ligadas a uma rede TCC-Link, de forma individual e global, modelo TCB-SC640U-E "TOSHIBA", com ecrã retroiluminado, selecção do modo de funcionamento, controlo da velocidade do ventilador e controlo das lâminas.
Critérios considerados na determinação do preço da unidade de obra: O preço não inclui a canalização nem a cablagem eléctrica de alimentação.
Inclui: Marcação. Colocação e fixação. Colocação e fixação dos acessórios. Ligação.
Critério de medição de projecto: Número de unidades previstas, segundo documentação gráfica de Projecto.
Critério de medição de obra: Medir-se-á o número de unidades realmente executadas segundo especificações de Projecto.

| Código | Un | Descrição | Rendimento | Preço | Importância |
|---|---|---|---|---|---|
| mt42tsb651a | Ud | Controlo remoto central, para controlo até 64 unidades interiores de ar condicionado ligadas a uma rede TCC-Link, de forma individual e global, modelo TCB-SC640U-E "TOSHIBA", com ecrã retroiluminado, selecção do modo de funcionamento, controlo da velocidade do ventilador e controlo das lâminas. (material) | 1 | 119026.59 | 119026.590 |
| mo005 | h | Oficial de 1ª instalador de ar condicionado. (mão de obra) | 1.196 | 138.06 | 165.120 |
| mo104 | h | Ajudante de instalador de ar condicionado. (mão de obra) | 1.196 | 100.25 | 119.899 |
| % | % | Custos directos complementares | 2 % | 119311.609 | 2386.232 |
|  |  | Custos directos |  |  | 121697.841 |
