# Válvula de seccionamento

- Propriedade do ficheiro: CYPE Ingenieros S.A.
- Formato: FIEBDC-3/2016
- Programa: Gerador de preços para construção civil. CYPE Ingenieros, S.A.
- Data: 30/10/2024
- Âmbito geográfico: Moçambique
- Moeda: MZN
- Custos indirectos: 3 %
- IVA: 17 %

## I Instalações

### IF Abastecimento de água

#### IFI Instalação interior

**IFI008** Ud Válvula de seccionamento.
Válvula de esfera, de latão, de 16 mm de diâmetro, "UPONOR IBERIA", com manípulo à vista de aço inoxidável.
Inclui: Marcação. Ligação da válvula aos tubos. Verificação do seu correcto funcionamento.
Critério de medição de projecto: Número de unidades previstas, segundo documentação gráfica de Projecto.
Critério de medição de obra: Medir-se-á o número de unidades realmente executadas segundo especificações de Projecto.

| Código | Un | Descrição | Rendimento | Preço | Importância |
|---|---|---|---|---|---|
| mt37avu020m | Ud | Válvula de esfera, de latão, de 16 mm de diâmetro, "UPONOR IBERIA", sistema de união Quick and Easy. (material) | 1 | 2364.13 | 2364.130 |
| mt37avu100t | Ud | Manípulo à vista de aço inoxidável, "UPONOR IBERIA". (material) | 1 | 1197.01 | 1197.010 |
| mt37www010 | Ud | Material auxiliar para instalações de abastecimento de água. (material) | 1 | 135.04 | 135.040 |
| mo008 | h | Oficial de 1ª canalizador. (mão de obra) | 0.13 | 138.06 | 17.948 |
| mo107 | h | Ajudante de canalizador. (mão de obra) | 0.13 | 100.25 | 13.033 |
| % | % | Custos directos complementares | 2 % | 3727.161 | 74.543 |
|  |  | Custos directos |  |  | 3801.704 |

## Recursos

**mt37avu020m** Ud Válvula de esfera, de latão, de 16 mm de diâmetro, "UPONOR IBERIA", sistema de união Quick and Easy
Dados técnicos: Custo energético 509.569 MJ; Emissão de CO2 34.281 kg
Resíduos:
- embalagem: re150101 Embalagens de papel e cartão. (componente de resíduo); rendimento 0.072 kg; Código LER 15 01 01; Massa do elemento 1 kg; Volume 0.001333 m3

**mt37avu100t** Ud Manípulo à vista de aço inoxidável, "UPONOR IBERIA"
Dados técnicos: Custo energético 40.992 MJ; Emissão de CO2 6.081 kg
Resíduos:
- embalagem: re150101 Embalagens de papel e cartão; rendimento 0.072 kg
