# Incorporação de colector solar térmico para instalação colectiva, sobre cobertura inclinada

- Propriedade do ficheiro: CYPE INGENIEROS, S.A.
- Formato: FIEBDC-3/2002
- Âmbito geográfico: Moçambique
- Moeda: MZN
- Custos indirectos: 3.00 %
- IVA: 17.00 %

## Z Reabilitação energética

### ZC Aquecimento, climatização e A.Q.S.

#### ZCB Captação solar

**ZCB011** Ud Incorporação de colector solar térmico para instalação colectiva, sobre cobertura inclinada.
Reabilitação energética de edifício através da incorporação de colector solar térmico formado por bateria de 2 módulos, composto cada um deles de um colector solar térmico plano, modelo auroFLOW plus VFK 135 VD "VAILLANT", para sistema de drenagem automático do líquido solar, formado por painel em posição vertical, de 2033x1233x80 mm, superfície útil 2,35 m², rendimento óptico 0,814, coeficiente de perdas primário 2,645 W/m²K e coeficiente de perdas secundário 0,033 W/m²K², segundo NP EN 12975-2, aro de alumínio anodizado cor preto, absorvedor de alumínio e cobre com tratamento selectivo e cobertura protectora com vidro de segurança de 3,2 mm de espessura, colocados sobre estrutura suporte para cobertura inclinada, depósito de aço vitrificado, com permutador de uma serpentina, de solo, 300 l, altura 1640 mm, diâmetro 680 mm, isolamento de 50 mm de espessura com poliuretano de alta densidade, livre de CFC, protecção contra corrosão mediante ânodo de magnésio, vaso de expansão, capacidade 25 l, mural, pressão máxima de trabalho 10 bar, "VAILLANT", especial para aplicações de energia solar térmica, suporte de parede para vaso de expansão e grupo hidráulico solar, formado por bomba de circulação com variador de frequência e central electrónica com 3 sondas de temperatura (Pt100) com bainhas, 2 saídas de relé, ecrã digital para consulta das temperaturas do colector solar e do depósito e do ganho solar, protecção anti-gelo, registos das temperaturas máxima e mínima do colector solar e dos tanques de armazenamento, sensores ligáveis para facilitar a sua instalação e função inteligente para aquecimento de piscinas ou A.Q.S., caudalímetro, válvula de segurança, manómetro, válvulas de enchimento e vazamento, tubos flexíveis com isolamento e carcaça para isolamento térmico. Inclusive acessórios de montagem e fixação, conjunto de ligações hidráulicas entre colectores solares térmicos, liquido de enchimento para colector solar térmico, válvula de segurança, purgador, válvulas de corte e demais acessórios.
Inclui: Marcação do conjunto. Colocação da estrutura suporte. Colocação e fixação dos painéis sobre a estrutura suporte. Ligação com a rede de abastecimento de água. Enchimento do circuito. Marcação. Colocação. Ligação. Verificação do seu correcto funcionamento. Marcação. Colocação. Ligação à rede de distribuição. Verificação do seu correcto funcionamento. Marcação. Colocação. Ligação. Verificação do seu correcto funcionamento. Verificação do seu correcto funcionamento.
Critério de medição de projecto: Número de unidades previstas, segundo documentação gráfica de Projecto.
Critério de medição de obra: Medir-se-á o número de unidades realmente executadas segundo especificações de Projecto.

| Código | Un | Descrição | Rendimento | Preço | Importância |
|---|---|---|---|---|---|
| mt38vai215a | Ud | Colector solar térmico plano, modelo auroFLOW plus VFK 135 VD "VAILLANT", para sistema de drenagem automático do líquido solar, formado por painel em posição vertical, de 2033x1233x80 mm, superfície útil 2,35 m², rendimento óptico 0,814, coeficiente de perdas primário 2,645 W/m²K e coeficiente de perdas secundário 0,033 W/m²K², segundo NP EN 12975-2, aro de alumínio anodizado cor preto, absorvedor de alumínio e cobre com tratamento selectivo e cobertura protectora com vidro de segurança de 3,2 mm de espessura. (material) | 2.000 | 94526.79 | 189053.58 |
| mt38vai555a | Ud | Estrutura suporte de colector solar térmico de 2 painéis, sobre cobertura inclinada, "VAILLANT". (material) | 1.000 | 36170.97 | 36170.97 |
| mt38vai539c | Ud | Kit de fixação para suportes de colector solar térmico, para cobertura inclinada de telha lusa, "VAILLANT". (material) | 2.000 | 12539.26 | 25078.52 |
| mt38vai551a | Ud | Kit de ligações hidráulicas de entrada e saída para bateria de colectores solares térmicos, "VAILLANT", com sonda de temperatura. (material) | 1.000 | 17844.35 | 17844.35 |
| mt38vai552a | Ud | Kit de ligações hidráulicas para união de colectores solares térmicos, "VAILLANT". (material) | 1.000 | 4822.80 | 4822.80 |
| mt38csg120 | Ud | Purgador automático, especial para aplicações de energia solar térmica, equipado com válvula de esfera e câmara de acumulação de vapor. (material) | 1.000 | 7017.17 | 7017.17 |
| mt38csg110 | Ud | Válvula de segurança especial para aplicações de energia solar térmica, para uma temperatura máxima de 130°C. (material) | 1.000 | 3742.49 | 3742.49 |
| mt38vai538a | Ud | Bidão de 10 l de fluido anticongelante, "VAILLANT". (material) | 0.270 | 5787.36 | 1562.59 |
| mt37sve010d | Ud | Válvula de esfera de latão niquelado para enroscar de 1". (material) | 4.000 | 1172.34 | 4689.36 |
| mt38csg050R1 | Ud | Depósito de aço vitrificado, com permutador de uma serpentina, de solo, 300 l, altura 1640 mm, diâmetro 680 mm, isolamento de 50 mm de espessura com poliuretano de alta densidade, livre de CFC, protecção contra corrosão mediante ânodo de magnésio. (material) | 1.000 | 144683.86 | 144683.86 |
| mt37svs010c | Ud | Válvula de segurança, de latão, com rosca de 1/2" de diâmetro, regulada a 6 bar de pressão. (material) | 1.000 | 426.65 | 426.65 |
| mt37sve010c | Ud | Válvula de esfera de latão niquelado para enroscar de 3/4". (material) | 2.000 | 704.53 | 1409.06 |
| mt38vai564b | Ud | Vaso de expansão, capacidade 25 l, mural, pressão máxima de trabalho 10 bar, "VAILLANT", especial para aplicações de energia solar térmica. (material) | 1.000 | 11574.71 | 11574.71 |
| mt38vai566a | Ud | Suporte de parede para vaso de expansão, "VAILLANT". (material) | 1.000 | 4822.80 | 4822.80 |
| mt42www040 | Ud | Manómetro com banho de glicerina e diâmetro de esfera de 100 mm, com tomada vertical, para montagem roscado de 1/2", escala de pressão de 0 a 5 bar. (material) | 1.000 | 4175.58 | 4175.58 |
| mt38cst070b | Ud | Grupo hidráulico solar, formado por bomba de circulação com variador de frequência e central electrónica com 3 sondas de temperatura (Pt100) com bainhas, 2 saídas de relé, ecrã digital para consulta das temperaturas do colector solar e do depósito e do ganho solar, protecção anti-gelo, registos das temperaturas máxima e mínima do colector solar e dos tanques de armazenamento, sensores ligáveis para facilitar a sua instalação e função inteligente para aquecimento de piscinas ou A.Q.S., caudalímetro, válvula de segurança, manómetro, válvulas de enchimento e vazamento, tubos flexíveis com isolamento e carcaça para isolamento térmico. (material) | 1.000 | 97806.29 | 97806.29 |
| mt38www011 | Ud | Material auxiliar para instalações de A.Q.S. (material) | 1.000 | 139.86 | 139.86 |
| mo009 | h | Oficial de 1ª instalador de colectores solares. (mão de obra) | 6.024 | 138.06 | 831.67 |
| mo108 | h | Ajudante de instalador de colectores solares. (mão de obra) | 6.024 | 100.25 | 603.91 |
| mo004 | h | Oficial de 1ª instalador de aquecimento. (mão de obra) | 2.229 | 138.06 | 307.74 |
| mo103 | h | Ajudante de instalador de aquecimento. (mão de obra) | 2.229 | 100.25 | 223.46 |
| % | % | Custos directos complementares | 2 % | 556987.42 | 11139.75 |
|  |  | Custos directos |  |  | 568127.17 |
