# Equipamento de ar condicionado com unidade interior com distribuição por conduta rectangular, sistema ar-ar split 1x1

- Propriedade do ficheiro: CYPE Ingenieros S.A.
- Formato: FIEBDC-3/2016
- Programa: Gerador de preços para construção civil. CYPE Ingenieros, S.A.
- Data: 30/10/2024
- Âmbito geográfico: Moçambique
- Moeda: MZN
- Custos indirectos: 3 %
- IVA: 17 %

## I Instalações

### IC Aquecimento, arrefecimento, climatização e A.Q.S.

#### ICN Unidades autónomas de climatização

**ICN040** Ud Equipamento de ar condicionado com unidade interior com distribuição por conduta rectangular, sistema ar-ar split 1x1.
Equipamento de ar condicionado, sistema ar-ar split 1x1, para gás R-32, bomba de calor, alimentação monofásica (230V/50Hz), modelo climaVAIR plus VAI 1 050 DN "VAILLANT", potência frigorífica nominal 5 kW, potência frigorífica mínima/máxima 1,6/5,5 kW, consumo eléctrico em arrefecimento 1,55 kW, SEER 6,1 (classe A++), potência calorífica nominal 5,5 kW, potência calorífica mínima/máxima 1,5/6 kW, consumo eléctrico em aquecimento 1,45 kW, SCOP 4 (classe A+), formado por uma unidade interior de tecto com distribuição por conduta rectangular de baixo perfil VAI 1-050 DNI, pressão sonora mínima/máxima 36/43 dBA, dimensões 200x1000x450 mm, peso 26 kg, comando à distância, e uma unidade exterior VAI 1-050 KDNO, com compressor tipo Inverter DC, pressão disponível ajustável, pressão sonora 53 dBA, dimensões 596x818x302 mm, peso 39 kg, diâmetro de ligação da tubagem de gás 1/2", diâmetro de ligação da tubagem do líquido 1/4", com amortecedores de molas, suportes e fixações das unidades interior e exterior, bomba para elevação de condensados, ligação frigorífica entre unidades, ligação eléctrica entre unidades, fixação e protecção mecânica da instalação com ocultação em calha acessível em zonas vistas. Inclusive elementos anti-vibratórios e suportes de parede para apoio da unidade exterior e elementos para suspensão da unidade interior ao tecto.
Critérios considerados na determinação do preço da unidade de obra: O preço não inclui a canalização nem a cablagem eléctrica de alimentação.
Inclui: Implantação das unidades. Colocação e fixação da unidade interior. Colocação e fixação da unidade exterior. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42vai260aa | Ud | Equipamento de ar condicionado, sistema ar-ar split 1x1, para gás R-32, bomba de calor, alimentação monofásica (230V/50Hz), modelo climaVAIR plus VAI 1 050 DN "VAILLANT", potência frigorífica nominal 5 kW, potência frigorífica mínima/máxima 1,6/5,5 kW, consumo eléctrico em arrefecimento 1,55 kW, SEER 6,1 (classe A++), potência calorífica nominal 5,5 kW, potência calorífica mínima/máxima 1,5/6 kW, consumo eléctrico em aquecimento 1,45 kW, SCOP 4 (classe A+), formado por uma unidade interior de tecto com distribuição por conduta rectangular de baixo perfil VAI 1-050 DNI, pressão sonora mínima/máxima 36/43 dBA, dimensões 200x1000x450 mm, peso 26 kg, comando à distância, e uma unidade exterior VAI 1-050 KDNO, com compressor tipo Inverter DC, pressão disponível ajustável, pressão sonora 53 dBA, dimensões 596x818x302 mm, peso 39 kg, diâmetro de ligação da tubagem de gás 1/2", diâmetro de ligação da tubagem do líquido 1/4", com amortecedores de molas, suportes e fixações das unidades interior e exterior, bomba para elevação de condensados, ligação frigorífica entre unidades, ligação eléctrica entre unidades, fixação e protecção mecânica da instalação com ocultação em calha acessível em zonas vistas. (material) | 1 | 196287.78 | 196287.780 |
| mt42sau900 | m | Cabo bus blindado de 2 fios, de 0,5 mm² de secção por fio (material) | 3 | 77.17 | 231.510 |
| mt35tpt010ke | m | Tubo rígido de PVC VD-F de 16 mm de diâmetro exterior e 1,3 mm de espessura. Resistência à compressão 1250 N, resistência ao impacto 6 joules, temperatura de trabalho -25°C até 90°C, classificação 4442, segundo NP EN 61386-1 e NP EN 61386-21, com o preço incrementado em 20% relativamente a acessórios e peças especiais. (material) | 3 | 171.31 | 513.930 |
| mt42www090 | Ud | Kit de suportes para suspensão ao tecto, formado por quatro varões roscados de aço galvanizado, com as correspondentes buchas, porcas e anilhas. (material) | 1 | 2122.03 | 2122.030 |
| mt42www085 | Ud | Kit de suportes de parede, formado por conjunto de esquadras de 50x45 cm e quatro amortecedores de borracha, com as correspondentes buchas, parafusos, porcas e anilhas. (material) | 1 | 1823.01 | 1823.010 |
| mo005 | h | Oficial de 1ª instalador de ar condicionado. (mão de obra) | 2.392 | 138.06 | 330.240 |
| mo104 | h | Ajudante de instalador de ar condicionado. (mão de obra) | 2.392 | 100.25 | 239.798 |
| % | % | Custos directos complementares | 2 % | 201548.298 | 4030.966 |
|  |  | Custos directos |  |  | 205579.264 |

Resíduos:
- colocação: mt42sau900 Cabo bus blindado de 2 fios, de 0,5 mm² de secção por fio; factor de resíduo 0.0165111
- colocação: mt35tpt010ke; factor de resíduo 0.0275

## Recursos

**mt42sau900** m Cabo bus blindado de 2 fios, de 0,5 mm² de secção por fio
Dados técnicos: Custo energético 1.694 MJ; Emissão de CO2 0.087 kg; Código LER 17 04 11; Massa do elemento 0.045 kg; Volume 0.00003 m3
Resíduos:
- embalagem: re150101 Embalagens de papel e cartão. (componente de resíduo); rendimento 0.065 kg; Código LER 15 01 01; Massa do elemento 1 kg; Volume 0.001333 m3

**mt35tpt010ke** m Tubo rígido de PVC VD-F de 16 mm de diâmetro exterior e 1,3 mm de espessura. Resistência à compressão 1250 N
Dados técnicos: Custo energético 7.750 MJ; Emissão de CO2 0.385 kg; Código LER 17 02 03; Massa do elemento 0.08 kg; Volume 0.000133 m3
