# Sistema "VELUX" de janela tradicional para cobertura plana

- Propriedade do ficheiro: CYPE Ingenieros S.A.
- Formato: FIEBDC-3/2016
- Programa: Gerador de preços para construção civil. CYPE Ingenieros, S.A.
- Data: 30/10/2024
- Âmbito geográfico: Moçambique
- Moeda: MZN
- Custos indirectos: 3 %
- IVA: 17 %

## L Vãos

### LC Caixilharias

#### LCS Janelas para coberturas planas

**LCS024** Ud Sistema "VELUX" de janela tradicional para cobertura plana.
Janela para cobertura plana, modelo GGL CK02 2070 "VELUX", com abertura giratória de accionamento manual através de barra de manobra, de 55x78 cm, executada em madeira lamelada de pinho nórdico com tratamento fungicida, acabamento pintado, cor branca, com tinta acrílica em base aquosa resistente aos raios UV, com vidro duplo Laminado (70) (vidro interior laminado de 3+3 mm com película de baixa emissividade térmica, câmara de ar preenchida com gás árgon de 15 mm, vidro exterior temperado de 4 mm com película de baixa emissividade térmica e separador de aço inoxidável).
Critérios considerados na determinação do preço da unidade de obra: O preço não inclui o apoio.
Inclui: Marcação. Disposição, aprume e nivelação do suporte. Aparafusamento dos elementos de fixação do suporte. Vedação de juntas perimetrais. Aparafusamento do aro sobre o suporte. Colocação e fixação da folha sobre o aro. Colocação dos mecanismos de abertura.
Critério de medição de projecto: Número de unidades previstas, segundo documentação gráfica de Projecto.
Critério de medição de obra: Medir-se-á o número de unidades realmente executadas segundo especificações de Projecto.

| Código | Un | Descrição | Rendimento | Preço | Importância |
|---|---|---|---|---|---|
| mt22vtg012Kac | Ud | Janela de cobertura, modelo GGL CK02 2070 "VELUX", com abertura giratória de accionamento manual através de barra de manobra, de 55x78 cm, executada em madeira lamelada de pinho nórdico com tratamento fungicida, acabamento pintado, cor branca, com tinta acrílica em base aquosa resistente aos raios UV, com vidro duplo Laminado (70) (vidro interior laminado de 3+3 mm com película de baixa emissividade térmica, câmara de ar preenchida com gás árgon de 15 mm, vidro exterior temperado de 4 mm com película de baixa emissividade térmica e separador de aço inoxidável), aleta de ventilação com filtro de ar, aro e folha com dupla junta hermética e dobradiça de fricção de aço cromado. (material) | 1 | 32505.64 | 32505.640 |
| mo011 | h | Oficial de 1ª montador. (mão de obra) | 1.154 | 138.06 | 159.321 |
| mo080 | h | Ajudante de montador. (mão de obra) | 0.577 | 100.44 | 57.954 |
| % | % | Custos directos complementares | 2 % | 32722.915 | 654.458 |
|  |  | Custos directos |  |  | 33377.373 |

## Recursos

**mt22vtg012Kac** Ud Janela de cobertura
Dados técnicos: Custo energético 551.963 MJ; Emissão de CO2 -6.988 kg
Resíduos:
- embalagem: re170203 Plástico. (componente de resíduo); rendimento 0.114 kg; Código LER 17 02 03; Massa do elemento 1 kg; Volume 0.001667 m3
- embalagem: re170604 Materiais de isolamento não abrangidos em 17 06 01 e 17 06 03. (componente de resíduo); rendimento 0.025 kg; Código LER 17 06 04; Massa do elemento 1 kg; Volume 0.001667 m3
