# Pino extraível, de ferro

- Propriedade do ficheiro: CYPE INGENIEROS, S.A.
- Formato: FIEBDC-3/2002
- Âmbito geográfico: Moçambique
- Moeda: MZN
- Custos indirectos: 3.00 %
- IVA: 17.00 %

## T Equipamento urbano

### TP Protecções pedonais

#### TPH Pinos

**TPH110** Ud Pino extraível, de ferro.
Pino com corpo extraível de ferro de 79x7x7 cm e base encastrável de aço galvanizado de 21x9x9 cm, com primário epóxi e tinta de poliéster em pó cor negro forja, fixado a uma base de betão C20/25 (X0(P); D25; S2; Cl 1,0) com argamassa cimentícia de presa rápida, Webertec Trafic "WEBER", cor preto, composta de cimento, sílica de fumo, fibras de aço, aditivos especiais e inertes seleccionados, com uma resistência à compressão aos 28 dias maior ou igual a 30 N/mm².
Critérios considerados na determinação do preço da unidade de obra: O preço inclui a escavação.
Inclui: Marcação. Escavação com meios manuais. Betonagem da base de apoio. Montagem. Eliminação e limpeza do material sobrante.
Critério de medição de projecto: Número de unidades previstas, segundo documentação gráfica de Projecto.
Critério de medição de obra: Medir-se-á o número de unidades realmente executadas segundo especificações de Projecto.

| Código | Un | Descrição | Rendimento | Preço | Importância |
|---|---|---|---|---|---|
| mt52mug370a | Ud | Pino com corpo extraível de ferro de 79x7x7 cm e base encastrável de aço galvanizado de 21x9x9 cm, com primário epóxi e tinta de poliéster em pó cor negro forja. (material) | 1.000 | 23502.42 | 23502.42 |
| mt10hmf020Pa | m³ | Betão simples C20/25 (X0(P); D25; S2; Cl 1,0), fabricado em central, segundo NP EN 206. (material) | 0.250 | 4329.46 | 1082.37 |
| mt09moc140a | kg | Argamassa cimentícia de presa rápida, Webertec Trafic "WEBER", cor preto, composta de cimento, sílica de fumo, fibras de aço, aditivos especiais e inertes seleccionados, com uma resistência à compressão aos 28 dias maior ou igual a 30 N/mm², para a reparação de pavimentos de betão em áreas de tráfego rodado. (material) | 0.200 | 69.25 | 13.85 |
| mo041 | h | Oficial de 1ª construção de obra civil. (mão de obra) | 0.735 | 134.36 | 98.75 |
| mo087 | h | Ajudante de construção de obra civil. (mão de obra) | 0.735 | 100.44 | 73.82 |
| % | % | Custos directos complementares | 2 % | 24771.21 | 495.42 |
|  |  | Custos directos |  |  | 25266.63 |
