# Reparação superficial e acabamento de sestrutura de betão, com argamassa à base de cimento, modificada com polímeros

- Propriedade do ficheiro: CYPE INGENIEROS, S.A.
- Formato: FIEBDC-3/2002
- Âmbito geográfico: Moçambique
- Moeda: MZN
- Custos indirectos: 3.00 %
- IVA: 17.00 %

## E Estruturas

### EH Betão armado

#### EHY Reparações

**EHY034** m² Reparação superficial e acabamento de sestrutura de betão, com argamassa à base de cimento, modificada com polímeros.
Aplicação manual de argamassa, modificada com polímeros, composta por ligantes hidráulicos, resinas poliméricas, inertes siliciosos e aditivos orgânicos e inorgânicos, Weberep Hormiestetic "WEBER", cor cinzento, com resistência à compressão aos 28 dias maior de 24 N/mm², classe R2, tipo PCC, segundo NP EN 1504-3, Euroclasse A1 de reacção ao fogo, segundo NP EN 13501-1, em camada de 3 mm de espessura média, com acabamento superficial afagado com esponja ou talocha, para reparação de superfícies danificadas em estruturas de betão.
Inclui: Humedecimento da superfície suporte. Preparação da mistura. Aplicação do produto. Perfilamento de arestas. Cura.
Critério de medição de projecto: Superfície medida segundo documentação gráfica de Projecto.
Critério de medição de obra: Medir-se-á a superfície realmente executada segundo especificações de Projecto.

| Código | Un | Descrição | Rendimento | Preço | Importância |
|---|---|---|---|---|---|
| mt09rew010c | kg | Argamassa, modificada com polímeros, composta por ligantes hidráulicos, resinas poliméricas, inertes siliciosos e aditivos orgânicos e inorgânicos, Weberep Hormiestetic "WEBER", cor cinzento, com resistência à compressão aos 28 dias maior de 24 N/mm², classe R2, tipo PCC, segundo NP EN 1504-3, Euroclasse A1 de reacção ao fogo, segundo NP EN 13501-1, para reparação superficial e acabamento de estruturas de betão. (material) | 4.500 | 38.37 | 172.67 |
| mo020 | h | Oficial de 1ª construção. (mão de obra) | 0.522 | 134.36 | 70.14 |
| mo113 | h | Operário não qualificado construção. (mão de obra) | 0.522 | 96.77 | 50.51 |
| % | % | Custos directos complementares | 2 % | 293.32 | 5.87 |
|  |  | Custos directos |  |  | 299.19 |
