# Hidrófugo transparente para fachadas

- Propriedade do ficheiro: CYPE INGENIEROS, S.A.
- Formato: FIEBDC-3/2002
- Âmbito geográfico: Moçambique
- Moeda: MZN
- Custos indirectos: 3.00 %
- IVA: 17.00 %

## R Revestimentos

### RL Tratamentos superficiais de protecção

#### RLH Hidrófugos

**RLH010** m² Hidrófugo transparente para fachadas.
Aplicação de tratamento superficial de protecção hidrófuga para fachadas de pedra natural, através de impregnação hidrófuga incolor em base aquosa, Weberneto S-400 "WEBER", anti-carbonatação, aplicada em duas demãos (rendimento: 0,1 l/m²). Inclusive limpeza da superfície suporte.
Inclui: Limpeza geral do paramento suporte. Aplicação do hidrofugante.
Critério de medição de projecto: Superfície medida segundo documentação gráfica de Projecto, com o mesmo critério que o suporte base.
Critério de medição de obra: Medir-se-á a superfície realmente executada segundo especificações de Projecto, com o mesmo critério que o suporte base.

| Código | Un | Descrição | Rendimento | Preço | Importância |
|---|---|---|---|---|---|
| mt27tsw020a | l | Impregnação hidrófuga incolor em base aquosa, Weberneto S-400 "WEBER", anti-carbonatação. (material) | 0.100 | 2768.28 | 276.83 |
| mo038 | h | Oficial de 1ª pintor. (mão de obra) | 0.220 | 134.36 | 29.56 |
| % | % | Custos directos complementares | 2 % | 306.39 | 6.13 |
|  |  | Custos directos |  |  | 312.52 |
