# Alisamento e nivelamento de paramentos interiores e exteriores

- Propriedade do ficheiro: CYPE INGENIEROS, S.A.
- Formato: FIEBDC-3/2002
- Âmbito geográfico: Moçambique
- Moeda: MZN
- Custos indirectos: 3.00 %
- IVA: 17.00 %

## R Revestimentos

### RY Preparações, protecções, reparações e reforços de revestimentos

#### RYP Preparações

**RYP045** m² Alisamento e nivelamento de paramentos interiores e exteriores.
Alisamento e nivelamento de paramentos interiores e exteriores com argamassa de cimento Webermur Liso "WEBER", composta por ligantes hidráulicos, resinas poliméricas, inertes calcários e siliciosos e aditivos orgânicos e inorgânicos, cor branca, armada e reforçada com malha de fibra de vidro anti-álcalis, Webertherm Malla 160 "WEBER", de 5 mm de espessura.
Critérios considerados na determinação do preço da unidade de obra: O preço não inclui o revestimento.
Inclui: Protecção dos elementos da envolvente que possam ser afectados durante os trabalhos. Preparação da superfície suporte. Preparação da argamassa. Aplicação da argamassa.
Critério de medição de projecto: Superfície medida segundo documentação gráfica de Projecto.
Critério de medição de obra: Medir-se-á a superfície realmente executada segundo especificações de Projecto.

| Código | Un | Descrição | Rendimento | Preço | Importância |
|---|---|---|---|---|---|
| mt28mic060c | kg | Argamassa de cimento Webermur Liso "WEBER", composta por ligantes hidráulicos, resinas poliméricas, inertes calcários e siliciosos e aditivos orgânicos e inorgânicos, cor branca, para regularização de superfícies. (material) | 6.250 | 2235.56 | 13972.25 |
| mt28maw050h | m² | Malha de fibra de vidro anti-álcalis, Webertherm Malla 160 "WEBER", de 3,5x3,8 mm de vão de malha, 160 g/m² de massa superficial, 0,52 mm de espessura e de 0,11x50 m, para armar argamassas. (material) | 1.000 | 160.02 | 160.02 |
| mo038 | h | Oficial de 1ª pintor. (mão de obra) | 0.203 | 134.36 | 27.28 |
| % | % | Custos directos complementares | 2 % | 14159.55 | 283.19 |
|  |  | Custos directos |  |  | 14442.74 |
